# Ancoratge químic estructural sobre formigó, mitjançant cartutx d'injecció de resina

- Propietat de l'arxiu: CYPE Ingenieros S.A.
- Format: FIEBDC-3/2016
- Programa: Generador de preus de la construcció. CYPE Ingenieros, S.A.
- Data: 30/09/2024
- Divisa: EUR
- Costos indirectes: 3 %
- IVA: 21 %

## E Estructures

### EH Formigó armat

#### EHW Ancoratges estructurals

**EHW010** U Ancoratge químic estructural sobre formigó, mitjançant cartutx d'injecció de resina.
Ancoratge químic estructural realitzat sobre formigó de 20 N/mm² de resistència característica mínima, mitjançant perforació de 10 mm de diàmetre i 85 mm de profunditat, reblert de l'orifici amb injecció de resina epoxi, lliure d'estirè, MasterFlow 932 AN "MBCC de Sika", i posterior inserció de vareta roscada amb femella i volandera d'acer galvanitzat qualitat 5.8, segons UNE-EN ISO 898-1, de 8 mm de diàmetre i 110 mm de longitud.
Inclou: Replanteig de la posició de l'ancoratge. Execució de la perforació. Neteja de la pols resultant. Preparació del cartutx. Injecció de la resina. Inserció de l'element de fixació. Aplicació del parell de collament amb clau dinamomètrica. Neteja de les restes sobrants.
Criteri d'amidament de projecte: Nombre d'unitats previstes, segons documentació gràfica de Projecte.
Criteri de mesura d'obra: Es mesurarà el nombre d'unitats realment executades segons especificacions de Projecte.

| Codi | Ut | Descripció | Rendiment | Preu | Import |
|---|---|---|---|---|---|
| mt26reh100p | U | Cartutx de 400 ml de resina epoxi, lliure d'estirè, MasterFlow 932 AN "MBCC de Sika", de dos components, amb dosificador i filtre de mescla automàtica, per a ancoratges estructurals verticals i horitzontals. (material) | 0.013 | 23.37 | 0.304 |
| mt26reh305aa | U | Ancoratge compost per vareta roscada d'acer galvanitzat qualitat 5.8, segons UNE-EN ISO 898-1 de 8 mm de diàmetre, i 110 mm de longitud, femella i volandera, per a fixacions sobre estructures de formigó. (material) | 1 | 0.96 | 0.960 |
| mo020 | h | Oficial 1ª construcció. (mà d'obra) | 0.102 | 28.42 | 2.899 |
| mo112 | h | Peó especialitzat construcció. (mà d'obra) | 0.102 | 24.59 | 2.508 |
| % | % | Costos directes complementaris | 2 % | 6.671 | 0.133 |
|  |  | Costos directes |  |  | 6.804 |

Residus:
- col·locació: mt26reh100p; factor de residu 0.03
- col·locació: mt26reh305aa; factor de residu 0.0187907

## Recursos

**mt26reh100p** U Cartutx de 400 ml de resina epoxi
Dades tècniques: Cost energètic 71.258 MJ; Emissió de CO2 2.930 kg; Codi LER 17 09 04; Massa de l'element 0.6 kg; Volum 0.0004 m3
Residus:
- embalatge: re170203 Plàstic. (component de residu); rendiment 0.2 kg; Codi LER 17 02 03; Massa de l'element 1 kg; Volum 0.001667 m3

**mt26reh305aa** U Ancoratge compost per vareta roscada d'acer galvanitzat qualitat 5.8
Dades tècniques: Cost energètic 3.501 MJ; Emissió de CO2 0.230 kg; Codi LER 17 04 05; Massa de l'element 0.043 kg; Volum 0.00002 m3
Residus:
- embalatge: re170203 Plàstic; rendiment 0.025 kg
