# Impermeabilització líquida de balcons i terrasses. Sistema MasterSeal Balcony 1336 "MBCC de Sika"

- Propietat de l'arxiu: CYPE Ingenieros S.A.
- Format: FIEBDC-3/2016
- Programa: Generador de preus de la construcció. CYPE Ingenieros, S.A.
- Data: 04/07/2024
- Divisa: EUR
- Costos indirectes: 3 %
- IVA: 21 %

## N Aïllaments e impermeabilitzacions

### NL Impermeabilitzacions líquides

#### NLG Cobertes, galeries i balcons

**NLG060** m² Impermeabilització líquida de balcons i terrasses. Sistema MasterSeal Balcony 1336 "MBCC de Sika".
Impermeabilització líquida de balcons i terrasses, sobre superfície suport de formigó. Sistema MasterSeal Balcony 1336 "MBCC de Sika" format per capa de regularització amb revestiment elàstic impermeabilitzant monocomponent, MasterSeal M 251 "MBCC de Sika", transparent, prèvia aplicació de MasterSeal M 251 "MBCC de Sika", transparent, diluïda amb un 2% de xilè; i segellat de la impermeabilització amb revestiment elàstic impermeabilitzant monocomponent, MasterSeal M 251 "MBCC de Sika", transparent.
Inclou: Neteja de la superfície suport. Aplicació de l'emprimació. Resolució dels punts singulars. Aplicació de la capa de regularització. Aplicació de la capa de segellat.
Criteri d'amidament de projecte: Superfície mesurada en projecció horitzontal, segons documentació gràfica de Projecte, des de les cares interiors dels ampits o plastrons perimetrals que la limiten.
Criteri de mesura d'obra: Es mesurarà, en projecció horitzontal, la superfície realment executada segons especificacions de Projecte, des de les cares interiors dels ampits o plastrons perimetrals que la limiten.

| Codi | Ut | Descripció | Rendiment | Preu | Import |
|---|---|---|---|---|---|
| mt15bas110a | kg | Revestiment elàstic impermeabilitzant monocomponent a base de resines de poliuretà alifàtic amb baix contingut en dissolvents, MasterSeal M 251 "MBCC de Sika", transparent, per a impermeabilització de cobertes, balcons i galeries, amb resistència a la intempèrie, al trànsit per als vianants, a aigües agressives (aigua de mar i aigües fecals), a diversos àcids diluïts, àlcalis, olis minerals i fuels, segons UNE-EN 13813. (material) | 1 | 26.17 | 26.170 |
| mt15bas140a | l | Dissolvent a base de xilè. (material) | 0.006 | 9.92 | 0.060 |
| mo032 | h | Oficial 1ª aplicador de productes impermeabilitzants. (mà d'obra) | 0.12 | 28.42 | 3.410 |
| mo070 | h | Ajudant aplicador de productes impermeabilitzants. (mà d'obra) | 0.12 | 25.28 | 3.034 |
| % | % | Costos directes complementaris | 2 % | 32.674 | 0.653 |
|  |  | Costos directes |  |  | 33.327 |

Residus:
- col·locació: mt15bas110a; factor de residu 0.03

## Recursos

**mt15bas110a** kg Revestiment elàstic impermeabilitzant monocomponent a base de resines de poliuretà alifàtic amb baix contingut en
Dades tècniques: Cost energètic 144.209 MJ; Emissió de CO2 7.002 kg; Codi LER 17 09 04; Massa de l'element 1 kg; Volum 0.000667 m3
Residus:
- embalatge: re150104 Envasos metàl·lics. (component de residu); rendiment 0.003 kg; Codi LER 15 01 04; Massa de l'element 1 kg; Volum 0.001667 m3
