# Reparació de paviment en àrees públiques, amb morter a base de ciment

- Propietat de l'arxiu: CYPE INGENIEROS, S.A.
- Format: FIEBDC-3/2002
- Divisa: EUR
- Costos indirectes: 3.00 %
- IVA: 21.00 %

## U Urbanització interior de la parcel·la

### UY Reparacions

#### UYP Àrees públiques

**UYP010** m² Reparació de paviment en àrees públiques, amb morter a base de ciment.
Reparació de paviment en àrees públiques, de superfície horitzontal, amb morter fluït, d'enduriment ràpid, MasterEmaco T 800 DUO "MBCC de Sika", de retracció compensada, amb una resistència a compressió a 28 dies major o igual a 80 N/mm² i un mòdul d'elasticitat major o igual a 30000 N/mm², classe R4, tipus CC, segons UNE-EN 1504-3, Euroclasse A1 de reacció al foc, segons UNE-EN 13501-1, CT - C60 - F7 segons UNE-EN 13813, compost de ciments especials, àrids seleccionats i additius, amb una mida màxima de partícula de 2 mm, aplicat manualment, en capa de 50 mm de gruix mitjà.
Inclou: Humectació de la superfície suport. Preparació de la mescla. Aplicació del producte. Curat.
Criteri d'amidament de projecte: Superfície mesurada segons documentació gràfica de Projecte.
Criteri de mesura d'obra: Es mesurarà la superfície realment executada segons especificacions de Projecte.

| Codi | Ut | Descripció | Rendiment | Preu | Import |
|---|---|---|---|---|---|
| mt09reh141b | kg | Morter fluït, d'enduriment ràpid, MasterEmaco T 800 DUO "MBCC de Sika", de retracció compensada, amb una resistència a compressió a 28 dies major o igual a 80 N/mm² i un mòdul d'elasticitat major o igual a 30000 N/mm², classe R4, tipus CC, segons UNE-EN 1504-3, Euroclasse A1 de reacció al foc, segons UNE-EN 13501-1, CT - C60 - F7 segons UNE-EN 13813, compost de ciments especials, àrids seleccionats i additius, amb una mida màxima de partícula de 2 mm, amb resistència als sulfats i als clorurs, impermeable a l'aigua i alta resistència a cicles de congelació i desglaç. (material) | 100.000 | 1.10 | 110.00 |
| mt08aaa010a | m³ | Aigua. (material) | 0.010 | 1.50 | 0.02 |
| mo041 | h | Oficial 1ª construcció d'obra civil. (mà d'obra) | 0.756 | 28.42 | 21.49 |
| mo087 | h | Ajudant construcció d'obra civil. (mà d'obra) | 0.756 | 25.28 | 19.11 |
| % | % | Costos directes complementaris | 2 % | 150.62 | 3.01 |
|  |  | Costos directes |  |  | 153.63 |
