# Reparació de paviment de formigó en àrees de trànsit rodat, amb morter

- Propietat de l'arxiu: CYPE INGENIEROS, S.A.
- Format: FIEBDC-3/2002
- Divisa: EUR
- Costos indirectes: 3.00 %
- IVA: 21.00 %

## U Urbanització interior de la parcel·la

### UY Reparacions

#### UYP Àrees públiques

**UYP030** m² Reparació de paviment de formigó en àrees de trànsit rodat, amb morter.
Reparació de paviment de formigó en àrees de trànsit rodat, amb morter de ciment, d'enduriment ultraràpid (de 15 a 35 minuts) i altes resistències inicials, MasterEmaco T 545 "MBCC de Sika", amb una resistència a compressió a 28 dies major o igual a 53 N/mm² i un mòdul d'elasticitat de 40000 N/mm², classe R4 segons UNE-EN 1504-3, aplicat en capa de 20 mm de gruix mitjà.
Criteri de valoració econòmica: El preu no inclou la preparació del suport.
Inclou: Humectació del suport. Preparació de la mescla. Aplicació del morter. Curat.
Criteri d'amidament de projecte: Superfície mesurada segons documentació gràfica de Projecte.
Criteri de mesura d'obra: Es mesurarà la superfície realment executada segons especificacions de Projecte.

| Codi | Ut | Descripció | Rendiment | Preu | Import |
|---|---|---|---|---|---|
| mt09bnc210d | kg | Morter de ciment, d'enduriment ultraràpid (de 15 a 35 minuts) i altes resistències inicials, MasterEmaco T 545 "MBCC de Sika", amb una resistència a compressió a 28 dies major o igual a 53 N/mm² i un mòdul d'elasticitat de 40000 N/mm², classe R4 segons UNE-EN 1504-3, amb alta resistència a agents atmosfèrics i a cicles de congelació i desglaç, per a la reparació de paviments de formigó en àrees de trànsit rodat. (material) | 43.103 | 2.50 | 107.76 |
| mt08aaa010a | m³ | Aigua. (material) | 0.030 | 1.50 | 0.05 |
| mo041 | h | Oficial 1ª construcció d'obra civil. (mà d'obra) | 0.659 | 28.42 | 18.73 |
| mo087 | h | Ajudant construcció d'obra civil. (mà d'obra) | 0.989 | 25.28 | 25.00 |
| % | % | Costos directes complementaris | 2 % | 151.54 | 3.03 |
|  |  | Costos directes |  |  | 154.57 |
