# Reforç de fàbrica de maó ceràmic cara vista, amb morter i malla

- Propietat de l'arxiu: CYPE Ingenieros S.A.
- Format: FIEBDC-3/2016
- Programa: Generador de preus de la construcció. CYPE Ingenieros, S.A.
- Data: 04/07/2024
- Divisa: EUR
- Costos indirectes: 3 %
- IVA: 21 %

## F Façanes i particions

### FF Fàbrica no estructural

#### FFY Reconstruccions, reparacions i reforços

**FFY040** m² Reforç de fàbrica de maó ceràmic cara vista, amb morter i malla.
Reforç de la cara interior de fàbrica de maó ceràmic cara vista, mitjançant picat amb mitjans manuals; esquerdejat de ciment, a bona vista, acabat superficial rugós, amb morter de ciment M-5; col·locació de malla de triple torsió, de 13 mm de passada de malla i 0,7 mm de diàmetre, acabat galvanitzat, fixada a la fàbrica amb tacs d'expansió i esquerdejat amb morter reparador, reforçat amb fibres, resistent als sulfats, de molt alta resistència mecànica i retracció compensada, amb una resistència a compressió a 28 dies major o igual a 40 N/mm² i un mòdul d'elasticitat major o igual a 17000 N/mm², classe R3, tipus CC, segons UNE-EN 1504-3, Euroclasse A1 de reacció al foc, segons UNE-EN 13501-1, compost per ciments especials, àrids seleccionats, additius i fibres, en capa de 15 mm de gruix mitjà, acabat remolinat, aplicat manualment i pressionant el morter amb una pala plana sobre la superfície.
Inclou: Preparació de la superfície suport. Humectació de la superfície suport. Aplicació del morter. Col·locació de la malla. Humectació de la superfície suport. Preparació de la mescla. Aplicació del producte. Curat. Neteja de les restes de l'obra. Retirada i apilament de les restes generades. Càrrega de les restes generades sobre camió o contenidor.
Criteri d'amidament de projecte: Superfície mesurada segons documentació gràfica de Projecte.
Criteri de mesura d'obra: Es mesurarà la superfície realment executada segons especificacions de Projecte.

| Codi | Ut | Descripció | Rendiment | Preu | Import |
|---|---|---|---|---|---|
| mt09mor010c | m³ | Morter de ciment CEM II/B-P 32,5 N tipus M-5, confeccionat en obra con 250 kg/m³ de ciment i una proporció en volum 1/6. (material) | 0.015 | 115.3 | 1.730 |
| mt52mtt010a | m² | Malla de triple torsió, de 13 mm de passada de malla i 0,7 mm de diàmetre, acabat galvanitzat. (material) | 1.05 | 1.26 | 1.323 |
| mt07aaa012 | U | Tac d'expansió M6, FISCHER FNA II 6X30/5". (material) | 1.1 | 0.47 | 0.517 |
| mt28mrp011g | kg | Morter reparador, reforçat amb fibres, resistent als sulfats, de molt alta resistència mecànica i retracció compensada, amb una resistència a compressió a 28 dies major o igual a 40 N/mm² i un mòdul d'elasticitat major o igual a 17000 N/mm², classe R3, tipus CC, segons UNE-EN 1504-3, Euroclasse A1 de reacció al foc, segons UNE-EN 13501-1, compost per ciments especials, àrids seleccionats, additius i fibres, aplicat en espessors de fins 35 mm en vertical i 75 mm en horitzontal, per a reparar elements constructius de formigó estructural. (material) | 30 | 0.69 | 20.700 |
| mo020 | h | Oficial 1ª construcció. (mà d'obra) | 0.552 | 28.42 | 15.688 |
| mo113 | h | Peó ordinari construcció. (mà d'obra) | 0.552 | 23.81 | 13.143 |
| % | % | Costos directes complementaris | 2 % | 53.101 | 1.062 |
|  |  | Costos directes |  |  | 54.163 |

Residus:
- col·locació: mt09mor010c Morter de ciment CEM II/B-P 32,5 N tipus M-5, confeccionat en obra con 250 kg/m³ de ciment i una proporció en volum 1/6; factor de residu 0.0036
- col·locació: mt52mtt010a Malla de triple torsió, de 13 mm de passada de malla i 0,7 mm de diàmetre, acabat galvanitzat; factor de residu 0.0188
- col·locació: mt07aaa012 Tac d'expansió M6, FISCHER FNA II 6X30/5"; factor de residu 0.00364706
- col·locació: mt28mrp011g; factor de residu 0.0063

## Recursos

**mt09mor010c** m³ Morter de ciment CEM II/B-P 32,5 N tipus M-5, confeccionat en obra con 250 kg/m³ de ciment i una proporció en volum 1/6
Dades tècniques: Cost energètic 3724.000 MJ; Emissió de CO2 323.000 kg; Codi LER 17 01 01; Massa de l'element 1900 kg; Volum 1.266667 m3

**mt52mtt010a** m² Malla de triple torsió, de 13 mm de passada de malla i 0,7 mm de diàmetre, acabat galvanitzat
Dades tècniques: Cost energètic 12.982 MJ; Emissió de CO2 1.223 kg; Codi LER 17 04 05; Massa de l'element 0.44 kg; Volum 0.00021 m3
Residus:
- embalatge: re170203 Plàstic. (component de residu); rendiment 0.02 kg; Codi LER 17 02 03; Massa de l'element 1 kg; Volum 0.001667 m3

**mt07aaa012** U Tac d'expansió M6, FISCHER FNA II 6X30/5"
Dades tècniques: Cost energètic 0.455 MJ; Emissió de CO2 0.046 kg; Codi LER 17 04 05; Massa de l'element 0.017 kg; Volum 0.000008 m3
Residus:
- embalatge: re150101 Envasos de paper i cartró. (component de residu); rendiment 0.001 kg; Codi LER 15 01 01; Massa de l'element 1 kg; Volum 0.001333 m3

**mt28mrp011g** kg Morter reparador
Dades tècniques: Cost energètic 5.534 MJ; Emissió de CO2 0.544 kg; Codi LER 17 01 01; Massa de l'element 1 kg; Volum 0.000667 m3
Residus:
- embalatge: re150101 Envasos de paper i cartró; rendiment 0.014 kg
- embalatge: re170201 Fusta. (component de residu); rendiment 0.001 kg; Codi LER 17 02 01; Massa de l'element 1 kg; Volum 0.000909 m3
- embalatge: re170203 Plàstic; rendiment 0.003 kg
