# Coberta plana no transitable, no ventilada, enjardinada extensiva, tipus invertida. Impermeabilització amb làmines asfàltiques, tipus bicapa

- Propietat de l'arxiu: CYPE Ingenieros S.A.
- Format: FIEBDC-3/2016
- Programa: Generador de preus de la construcció. CYPE Ingenieros, S.A.
- Data: 04/07/2024
- Divisa: EUR
- Costos indirectes: 3 %
- IVA: 21 %

## Q Cobertes

### QD Planes no transitables, no ventilades

#### QDE Enjardinades extensives

**QDE022** m² Coberta plana no transitable, no ventilada, enjardinada extensiva, tipus invertida. Impermeabilització amb làmines asfàltiques, tipus bicapa.
Coberta plana no transitable, no ventilada, enjardinada extensiva (ecològica), tipus invertida, pendent del 1% al 5%. FORMACIÓ DE PENDENTS: mitjançant vorada de tremujals, aiguafons i juntes amb mestres de maó ceràmic buit doble i capa d'argila expandida, abocada en sec i consolidada en la seva superfície amb beurada de ciment, proporcionant una resistència a compressió de 1 MPa i con una conductivitat tèrmica de 0,087 W/(mK), amb espessor medi de 10 cm; amb capa de regularització de morter de ciment, industrial, M-5 de 4 cm d'espessor, acabat remolinat; IMPERMEABILITZACIÓ: tipus bicapa, adherida, composta per làmina de betum modificat amb elastòmer SBS, LBM(SBS)-30-FV, prèvia emprimació amb emulsió asfàltica aniònica amb càrregues tipus EB, i làmina de betum modificat amb elastòmer SBS, LBM(SBS)-50/G-FP adherida a l'anterior amb bufador, sense coincidir les seves juntes; CAPA SEPARADORA SOTA AÏLLAMENT: geotèxtil no teixit compost per fibres de polièster unides per tiretes, (150 g/m²); AÏLLAMENT TÈRMIC: panell rígid de poliestirè extrudit, de superfície llisa i mecanitzat lateral de mitja mossa, de 40 mm d'espessor, resistència a compressió >= 300 kPa; CAPA SEPARADORA SOTA PROTECCIÓ: geotèxtil no teixit compost per fibres de polièster unides per tiretes, (150 g/m²); CAPA DRENANT I RETENIDORA D'AIGUA: làmina drenant i retenidora d'aigua d'estructura nodular de polietilè d'alta densitat (PEAD/HDPE), amb nòduls de 20 mm d'altura, formada per membrana de polietilè d'alta densitat amb relleu en con truncat i perforacions en la part superior; CAPA FILTRANT: geotèxtil no teixit sintètic, termosoldat, de polipropilè-polietilè, amb una resistència a la tracció longitudinal de 16 kN/m, una resistència a la tracció transversal de 16,5 kN/m, una obertura de con a l'assaig de perforació dinàmica segons UNE-EN ISO 13433 inferior a 18 mm, resistència CBR a punxonament 2,7 kN i una massa superficial de 200 g/m²; CAPA DE PROTECCIÓ: capa de roca volcànica de 3 cm d'espessor, sobre base de substrat orgànic de 6 cm d'espessor.
Criteri de valoració econòmica: El preu no inclou l'execució i el segellat dels junts ni l'execució d'acabats en les trobades amb paraments i desaigües.
Inclou: Replanteig dels punts singulars. Replanteig dels pendents i traçat de tremujals, aiguafons i juntes. Formació de pendents mitjançant vorada de tremujals, aiguafons i juntes amb mestres de maó. Replè de juntes amb poliestirè expandit. Abocament en sec de l'argila expandida fins a arribar al nivell de coronació de les mestres, i consolidació amb beurada de ciment. Abocat, estesa i reglejat de la capa de morter de regularització. Neteja i preparació de la superfície. Aplicació de l'emulsió asfàltica. Col·locació de la impermeabilització. Col·locació de la capa separadora sota aïllament. Revisió de la superfície base en la que es realitza la fixació de l'aïllament d'acord amb les exigències de la tècnica a emprar. Tall, ajust i col·locació de l'aïllament. Col·locació de la capa separadora sota protecció. Col·locació de la capa drenant i retenidora d'aigua. Col·locació de la capa filtrant. Estès del substrat i la roca volcànica.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 3 | 0.35 | 1.050 |
| mt01arl030a | m³ | Argila expandida, subministrada en sacs, segons UNE-EN 13055-1. (material) | 0.1 | 144.49 | 14.449 |
| mt09lec020b | m³ | Beurada de ciment CEM II/B-P 32,5 N 1/3. (material) | 0.01 | 112.6 | 1.126 |
| mt16pea020b | m² | Panell rígid de poliestirè expandit, segons UNE-EN 13163, mecanitzat lateral recte, de 20 mm d'espessor, resistència tèrmica 0,55 m²K/W, conductivitat tèrmica 0,036 W/(mK), per junta de dilatació. (material) | 0.01 | 1.34 | 0.013 |
| mt08aaa010a | m³ | Aigua. (material) | 0.014 | 1.5 | 0.021 |
| mt09mif010ca | t | Morter industrial per a obra de paleta, de ciment, color gris, categoria M-5 (resistència a compressió 5 N/mm²), subministrat en sacs, segons UNE-EN 998-2. (material) | 0.075 | 53.48 | 4.011 |
| mt14lga010oc | m² | Làmina de betum modificat amb elastòmer SBS, LBM(SBS)-50/G-FP, de 3,5 mm d'espessor, massa nominal 5 kg/m², amb armadura de feltre de polièster reforçat i estabilitzat de 150 g/m², amb autoprotecció mineral de color verd, amb resistència a la penetració d'arrels. Segons UNE-EN 13707. (material) | 1.1 | 10.36 | 11.396 |
| mt14lba010a | m² | Làmina de betum modificat amb elastòmer SBS, LBM(SBS)-30-FV, de 2,5 mm d'espessor, massa nominal 3 kg/m², amb armadura de feltre de fibra de vidre de 60 g/m², de superfície no protegida. Segons UNE-EN 13707. (material) | 1.1 | 4.8 | 5.280 |
| mt14iea020c | kg | Emulsió asfàltica aniònica amb càrregues tipus EB, segons UNE 104231. (material) | 0.3 | 3.3 | 0.990 |
| mt14gsa020bc | m² | Geotèxtil no teixit compost per fibres de polièster unides per tiretes, amb una resistència a la tracció longitudinal de 1,88 kN/m, una resistència a la tracció transversal de 1,49 kN/m, una obertura de con a l'assaig de perforació dinàmica segons UNE-EN ISO 13433 inferior a 40 mm, resistència CBR a punxonament 0,3 kN i una massa superficial de 150 g/m², segons UNE-EN 13252. (material) | 2.1 | 0.68 | 1.428 |
| mt16pxa010aaq | m² | Panell rígid de poliestirè extrudit, segons UNE-EN 13164, de superfície llisa i mecanitzat lateral de mitja mossa, de 40 mm d'espessor, resistència a compressió >= 300 kPa, resistència tèrmica 1,2 m²K/W, conductivitat tèrmica 0,033 W/(mK), Euroclasse E de reacció al foc segons UNE-EN 13501-1, amb codi de designació XPS-EN 13164-T1-CS(10/Y)300-DS(70,90)-DLT(2)5-CC(2/1,5/50)125-WL(T)0,7-WD(V)3-FTCD1. (material) | 1.05 | 7.85 | 8.243 |
| mt14gdc010v | m² | Làmina drenant i retenidora d'aigua d'estructura nodular de polietilè d'alta densitat (PEAD/HDPE), amb nòduls de 20 mm d'altura, formada per membrana de polietilè d'alta densitat amb relleu en con truncat i perforacions en la part superior, resistència a la compressió 180 kN/m² segons UNE-EN ISO 604 i capacitat de drenatge 12 l/(s·m). (material) | 1.05 | 9.39 | 9.860 |
| mt14gsa010dg | m² | Geotèxtil no teixit sintètic, termosoldat, de polipropilè-polietilè, amb una resistència a la tracció longitudinal de 16 kN/m, una resistència a la tracció transversal de 16,5 kN/m, una obertura de con a l'assaig de perforació dinàmica segons UNE-EN ISO 13433 inferior a 18 mm, resistència CBR a punxonament 2,7 kN i una massa superficial de 200 g/m². (material) | 1.05 | 2.56 | 2.688 |
| mt48sad010 | l | Substrat orgànic, per a cobertes enjardinades extensives. (material) | 60 | 0.19 | 11.400 |
| mt48sad020 | kg | Roca volcànica de diferents granulometries, per a col·locar sobre el substrat orgànic en cobertes enjardinades extensives. (material) | 50 | 0.26 | 13.000 |
| mo020 | h | Oficial 1ª construcció. (mà d'obra) | 0.118 | 28.42 | 3.354 |
| mo113 | h | Peó ordinari construcció. (mà d'obra) | 0.38 | 23.81 | 9.048 |
| mo029 | h | Oficial 1ª aplicador de làmines impermeabilitzants. (mà d'obra) | 0.433 | 28.42 | 12.306 |
| mo067 | h | Ajudant aplicador de làmines impermeabilitzants. (mà d'obra) | 0.433 | 25.28 | 10.946 |
| mo054 | h | Oficial 1ª muntador d'aïllaments. (mà d'obra) | 0.066 | 29.34 | 1.936 |
| mo101 | h | Ajudant muntador d'aïllaments. (mà d'obra) | 0.066 | 25.28 | 1.668 |
| mo040 | h | Oficial 1ª jardiner. (mà d'obra) | 0.069 | 28.42 | 1.961 |
| mo115 | h | Peó jardiner. (mà d'obra) | 0.069 | 23.81 | 1.643 |
| % | % | Costos directes complementaris | 2 % | 127.817 | 2.556 |
|  |  | Costos directes |  |  | 130.373 |

Residus:
- col·locació: mt04lcc010c; factor de residu 0.0310799
- col·locació: mt01arl030a Argila expandida, subministrada en sacs, segons UNE-EN 13055-1; factor de residu 0.003
- col·locació: mt09lec020b Beurada de ciment CEM II/B-P 32,5 N 1/3; factor de residu 0.0036
- col·locació: mt16pea020b; factor de residu 0.048
- col·locació: mt09mif010ca; factor de residu 0.0189
- col·locació: mt14lga010oc; factor de residu 0.048016
- col·locació: mt14lba010a; factor de residu 0.07
- col·locació: mt14iea020c Emulsió asfàltica aniònica amb càrregues tipus EB, segons UNE 104231; factor de residu 0.007
- col·locació: mt14gsa020bc; factor de residu 0.07
- col·locació: mt16pxa010aaq; factor de residu 0.048
- col·locació: mt14gsa010dg; factor de residu 0.035

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt01arl030a** m³ Argila expandida, subministrada en sacs, segons UNE-EN 13055-1
Dades tècniques: Cost energètic 1051.540 MJ; Emissió de CO2 67.918 kg; Codi LER 01 04 09; Massa de l'element 350 kg; Volum 0.21875 m3
Residus:
- embalatge: re170203 Plàstic; rendiment 1.75 kg

**mt09lec020b** m³ Beurada de ciment CEM II/B-P 32,5 N 1/3
Dades tècniques: Cost energètic 3724.000 MJ; Emissió de CO2 323.000 kg; Codi LER 17 01 01; Massa de l'element 1900 kg; Volum 1.266667 m3

**mt16pea020b** m² Panell rígid de poliestirè expandit
Dades tècniques: Cost energètic 57.501 MJ; Emissió de CO2 1.999 kg; Codi LER 17 06 04; Massa de l'element 0.6 kg; Volum 0.001 m3
Residus:
- embalatge: re170203 Plàstic; rendiment 0.024 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt14lga010oc** m² Làmina de betum modificat amb elastòmer SBS
Dades tècniques: Cost energètic 291.511 MJ; Emissió de CO2 8.201 kg; Codi LER 17 03 02; Massa de l'element 5 kg; Volum 0.005 m3
Residus:
- embalatge: re170203 Plàstic; rendiment 0.063 kg

**mt14lba010a** m² Làmina de betum modificat amb elastòmer SBS
Dades tècniques: Cost energètic 176.114 MJ; Emissió de CO2 4.981 kg; Codi LER 17 03 02; Massa de l'element 3 kg; Volum 0.003 m3
Residus:
- embalatge: re170203 Plàstic; rendiment 0.05 kg

**mt14iea020c** kg Emulsió asfàltica aniònica amb càrregues tipus EB, segons UNE 104231
Dades tècniques: Cost energètic 31.940 MJ; Emissió de CO2 0.230 kg; Codi LER 17 03 02; Massa de l'element 1 kg; Volum 0.001 m3

**mt14gsa020bc** m² Geotèxtil no teixit compost per fibres de polièster unides per tiretes
Dades tècniques: Cost energètic 8.742 MJ; Emissió de CO2 0.453 kg; Codi LER 17 06 04; Massa de l'element 0.15 kg; Volum 0.00025 m3
Residus:
- embalatge: re170203 Plàstic; rendiment 0.024 kg

**mt16pxa010aaq** m² Panell rígid de poliestirè extrudit
Dades tècniques: Cost energètic 107.625 MJ; Emissió de CO2 3.439 kg; Codi LER 17 06 04; Massa de l'element 1.2 kg; Volum 0.002 m3
Residus:
- embalatge: re170203 Plàstic; rendiment 0.024 kg

**mt14gsa010dg** m² Geotèxtil no teixit sintètic
Dades tècniques: Cost energètic 23.238 MJ; Emissió de CO2 0.800 kg; Codi LER 17 06 04; Massa de l'element 0.2 kg; Volum 0.000333 m3
Residus:
- embalatge: re170203 Plàstic; rendiment 0.034 kg
