# Impregnació per a la protecció d'elements de formigó armat i pretesat enfront de la corrosió

- Propietat de l'arxiu: CYPE Ingenieros S.A.
- Format: FIEBDC-3/2016
- Programa: Generador de preus de la construcció. CYPE Ingenieros, S.A.
- Data: 04/07/2024
- Divisa: EUR
- Costos indirectes: 3 %
- IVA: 21 %

## R Revestiments i extradossats

### RL Tractaments superficials de protecció

#### RLC Anticorrosió

**RLC020** m² Impregnació per a la protecció d'elements de formigó armat i pretesat enfront de la corrosió.
Aplicació manual de dues mans d'impregnació incolora inhibidora de la corrosió per migració, (rendiment: 0,5 kg/m²), per a la protecció d'elements de formigó armat i pretesat enfront de la corrosió.
Inclou: Neteja de la superfície suport. Aplicació del producte.
Criteri d'amidament de projecte: Superfície mesurada segons documentació gràfica de Projecte, amb el mateix criteri que el suport base.
Criteri de mesura d'obra: Es mesurarà la superfície realment executada segons especificacions de Projecte, amb el mateix criteri que el suport base.

| Codi | Ut | Descripció | Rendiment | Preu | Import |
|---|---|---|---|---|---|
| mt27tsd040b | kg | Impregnació incolora inhibidora de la corrosió per migració, per a la protecció enfront de la corrosió d'elements de formigó armat i pretesat. (material) | 0.5 | 9.33 | 4.665 |
| mo020 | h | Oficial 1ª construcció. (mà d'obra) | 0.197 | 28.42 | 5.599 |
| mo113 | h | Peó ordinari construcció. (mà d'obra) | 0.197 | 23.81 | 4.691 |
| % | % | Costos directes complementaris | 2 % | 14.955 | 0.299 |
|  |  | Costos directes |  |  | 15.254 |

Residus:
- col·locació: mt27tsd040b; factor de residu 0.03

## Recursos

**mt27tsd040b** kg Impregnació incolora inhibidora de la corrosió per migració
Dades tècniques: Cost energètic 0.291 MJ; Emissió de CO2 0.014 kg; Codi LER 17 09 04; Massa de l'element 1 kg; Volum 0.000667 m3
Residus:
- embalatge: re170203 Plàstic. (component de residu); rendiment 0.003 kg; Codi LER 17 02 03; Massa de l'element 1 kg; Volum 0.001667 m3
