# Reparació de revestiment de morter amb defectes superficials, amb morter acrílic

- Propietat de l'arxiu: CYPE Ingenieros S.A.
- Format: FIEBDC-3/2016
- Programa: Generador de preus de la construcció. CYPE Ingenieros, S.A.
- Data: 04/07/2024
- Divisa: EUR
- Costos indirectes: 3 %
- IVA: 21 %

## R Revestiments i extradossats

### RY Preparacions, proteccions, reparacions i reforços de revestiments

#### RYY Reparacions

**RYY010** m² Reparació de revestiment de morter amb defectes superficials, amb morter acrílic.
Reparació de revestiment de morter amb defectes superficials mitjançant aplicació de capa de morter a base de ciment hidràulic, tixòtrop i modificat amb polímers, MasterEmaco N 205 FC "MBCC de Sika", de color gris, amb resistència a compressió a 28 dies major de 15 N/mm², classe R2, tipus PCC, segons UNE-EN 1504-3, Euroclasse F de reacció al foc, segons UNE-EN 13501-1, de 3 mm de gruix mitjà, amb un rendiment de 5,4 kg/m², per procedir posteriorment al seu acabat final (no inclòs en aquest preu). Inclús humectació prèvia del suport.
Inclou: Humectació del suport. Aplicació de la capa de morter.
Criteri d'amidament de projecte: Superfície mesurada segons documentació gràfica de Projecte.
Criteri de mesura d'obra: Es mesurarà la superfície realment executada segons especificacions de Projecte.

| Codi | Ut | Descripció | Rendiment | Preu | Import |
|---|---|---|---|---|---|
| mt09reh094d | kg | Morter a base de ciment hidràulic, tixòtrop i modificat amb polímers, MasterEmaco N 205 FC "MBCC de Sika", de color gris, amb resistència a compressió a 28 dies major de 15 N/mm², classe R2, tipus PCC, segons UNE-EN 1504-3, Euroclasse F de reacció al foc, segons UNE-EN 13501-1, compost de ciment, resines especials i sorra, amb efecte protector enfront de la carbonatació i resistència a la intempèrie, per a reparació superficial i acabat d'estructures de formigó. (material) | 5.4 | 1.15 | 6.210 |
| mo039 | h | Oficial 1ª revocador. (mà d'obra) | 0.132 | 28.42 | 3.751 |
| mo111 | h | Peó especialitzat revocador. (mà d'obra) | 0.132 | 25.02 | 3.303 |
| % | % | Costos directes complementaris | 2 % | 13.264 | 0.265 |
|  |  | Costos directes |  |  | 13.529 |

Residus:
- col·locació: mt09reh094d; factor de residu 0.0063

## Recursos

**mt09reh094d** kg Morter a base de ciment hidràulic
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
