# Impermeabilització líquida de cobertes planes transitables per a trànsit de vianants. Sistema MasterSeal Roof 2164 "MBCC de Sika"

- Propietat de l'arxiu: CYPE INGENIEROS, S.A.
- Format: FIEBDC-3/2002
- Divisa: EUR
- Costos indirectes: 3.00 %
- IVA: 21.00 %

## N Aïllaments e impermeabilitzacions

### NL Impermeabilitzacions líquides

#### NLG Cobertes, galeries i balcons

**NLG100** m² Impermeabilització líquida de cobertes planes transitables per a trànsit de vianants. Sistema MasterSeal Roof 2164 "MBCC de Sika".
Impermeabilització líquida de cobertes planes transitables per a trànsit de vianants, sobre superfície suport de formigó o morter. Sistema MasterSeal Roof 2164 "MBCC de Sika" format per membrana elàstica impermeabilitzant color a escollir, MasterSeal TC 259 "MBCC de Sika", prèvia aplicació d'emprimació de color ivori, MasterSeal P 770 "MBCC de Sika"; i segellat de la impermeabilització amb membrana elàstica impermeabilitzant de color gris RAL 7032, MasterSeal TC 259 "MBCC de Sika".
Inclou: Neteja de la superfície suport. Aplicació de l'emprimació. Resolució dels punts singulars. Aplicació de l'impermeabilitzant. Aplicació de la capa d'acabat.
Criteri d'amidament de projecte: Superfície mesurada en projecció horitzontal, segons documentació gràfica de Projecte, des de les cares interiors dels ampits o plastrons perimetrals que la limiten.
Criteri de mesura d'obra: Es mesurarà, en projecció horitzontal, la superfície realment executada segons especificacions de Projecte, des de les cares interiors dels ampits o plastrons perimetrals que la limiten.

| Codi | Ut | Descripció | Rendiment | Preu | Import |
|---|---|---|---|---|---|
| mt15bas120i | kg | Emprimació de color ivori, MasterSeal P 770 "MBCC de Sika", de dos components, amb tecnologia Xolutec, per aplicar sobre superfície suport de formigó, de morter o metàl·lica amb brotxa o corró. (material) | 0.300 | 11.63 | 3.49 |
| mt15bas150b | kg | Membrana elàstica impermeabilitzant color a escollir, MasterSeal TC 259 "MBCC de Sika", compost per poliuretà alifàtic monocomponent i dissolvents, amb resistència als raigs UV, d'aplicació com a capa d'acabat elàstica per a protecció enfront de la intempèrie, en el sistema MasterSeal Roof d'impermeabilització vista de cobertes. (material) | 0.200 | 16.63 | 3.33 |
| mt15bas150a | kg | Membrana elàstica impermeabilitzant de color gris RAL 7032, MasterSeal TC 259 "MBCC de Sika", compost per poliuretà alifàtic monocomponent i dissolvents, amb resistència als raigs UV, d'aplicació com a capa d'acabat elàstica per a protecció enfront de la intempèrie, en el sistema MasterSeal Roof d'impermeabilització vista de cobertes. (material) | 0.200 | 16.63 | 3.33 |
| mo032 | h | Oficial 1ª aplicador de productes impermeabilitzants. (mà d'obra) | 0.252 | 28.42 | 7.16 |
| mo070 | h | Ajudant aplicador de productes impermeabilitzants. (mà d'obra) | 0.252 | 25.28 | 6.37 |
| % | % | Costos directes complementaris | 2 % | 23.68 | 0.47 |
|  |  | Costos directes |  |  | 24.15 |
