# Impermeabilització líquida de cobertes arquitectòniques, aplicació mecànica en calent. Sistema MasterSeal Roof "MBCC de Sika"

- Propietat de l'arxiu: CYPE Ingenieros S.A.
- Format: FIEBDC-3/2016
- Programa: Generador de preus de la construcció. CYPE Ingenieros, S.A.
- Data: 04/07/2024
- Divisa: EUR
- Costos indirectes: 3 %
- IVA: 21 %

## N Aïllaments e impermeabilitzacions

### NL Impermeabilitzacions líquides

#### NLG Cobertes, galeries i balcons

**NLG300** m² Impermeabilització líquida de cobertes arquitectòniques, aplicació mecànica en calent. Sistema MasterSeal Roof "MBCC de Sika".
Impermeabilització líquida de cobertes arquitectòniques, de 2 a 2,5 mm de gruix total, sobre superfície suport de formigó o morter. Sistema MasterSeal Roof 2103 "MBCC de Sika" format per impermeabilitzant líquid, MasterSeal M 803 "MBCC de Sika", de color gris, aplicat mitjançant sistema de projecció mecànica en calenta, prèvia emprimació amb MasterSeal P 770 "MBCC de Sika", endurida superficialment mitjançant espolsada amb àrid de quars natural, MasterTop F5 "MBCC de Sika", i aplicació de MasterSeal P 691 "MBCC de Sika" com pont d'unió; i segellat de la impermeabilització amb dues capes de membrana elàstica impermeabilitzant de color gris RAL 7032, MasterSeal TC 259 "MBCC de Sika".
Inclou: Neteja de la superfície suport. Aplicació de l'emprimació. Empolvorament amb àrid de sílice. Aplicació de l'emprimació que actua com a pont d'unió. Resolució dels punts singulars. Aplicació mecànica en calent de l'impermeabilitzant. Aplicació de la capa de segellat.
Criteri d'amidament de projecte: Superfície mesurada en projecció horitzontal, segons documentació gràfica de Projecte, des de les cares interiors dels ampits o plastrons perimetrals que la limiten.
Criteri de mesura d'obra: Es mesurarà, en projecció horitzontal, la superfície realment executada segons especificacions de Projecte, des de les cares interiors dels ampits o plastrons perimetrals que la limiten.

| Codi | Ut | Descripció | Rendiment | Preu | Import |
|---|---|---|---|---|---|
| mt15bas120i | kg | Emprimació de color ivori, MasterSeal P 770 "MBCC de Sika", de dos components, amb tecnologia Xolutec, per aplicar sobre superfície suport de formigó, de morter o metàl·lica amb brotxa o corró. (material) | 0.3 | 11.63 | 3.489 |
| mt15bas130c | kg | Àrid de quars natural, MasterTop F5 "MBCC de Sika", de granulometria compresa entre 0,4 i 1,0 mm, per utilitzar com a càrrega mineral en combinació amb resines epoxi o poliuretà. (material) | 1 | 0.74 | 0.740 |
| mt15bas120m | kg | Emprimació incolora, MasterSeal P 691 "MBCC de Sika", a base de resina de poliuretà monocomponent i dissolvents, per aplicar sobre PVC, EPDM, fusta, polièster o fibrociment, sobre membranes projectades tipus MasterSeal o com pont d'unió amb rasclet de goma i corró de pèl curt. (material) | 0.1 | 16.19 | 1.619 |
| mt15bas160a | kg | Impermeabilitzant líquid, MasterSeal M 803 "MBCC de Sika", de color gris, de dos components a base de resina de poliuretà, per a aplicar mitjançant sistema de projecció mecànica en calenta, per conformar una membrana impermeable en cobertes planes o inclinades. (material) | 2.2 | 10.76 | 23.672 |
| mt15bas150a | kg | Membrana elàstica impermeabilitzant de color gris RAL 7032, MasterSeal TC 259 "MBCC de Sika", compost per poliuretà alifàtic monocomponent i dissolvents, amb resistència als raigs UV, d'aplicació com a capa d'acabat elàstica per a protecció enfront de la intempèrie, en el sistema MasterSeal Roof d'impermeabilització vista de cobertes. (material) | 0.2 | 16.63 | 3.326 |
| mq06pyp010 | h | Equip complet per projecció de productes impermeabilitzants líquids en calent. (maquinària) | 0.2 | 2.68 | 0.536 |
| mo032 | h | Oficial 1ª aplicador de productes impermeabilitzants. (mà d'obra) | 0.342 | 28.42 | 9.720 |
| mo070 | h | Ajudant aplicador de productes impermeabilitzants. (mà d'obra) | 0.342 | 25.28 | 8.646 |
| % | % | Costos directes complementaris | 2 % | 51.748 | 1.035 |
|  |  | Costos directes |  |  | 52.783 |

Residus:
- col·locació: mt15bas120i; factor de residu 0.03
- col·locació: mt15bas130c; factor de residu 0.004231
- col·locació: mt15bas120m; factor de residu 0.03
- col·locació: mt15bas160a; factor de residu 0.03
- col·locació: mt15bas150a; factor de residu 0.03

## Recursos

**mt15bas120i** kg Emprimació de color ivori
Dades tècniques: Cost energètic 86.761 MJ; Emissió de CO2 3.294 kg; Codi LER 17 09 04; Massa de l'element 1 kg; Volum 0.000667 m3
Residus:
- embalatge: re170203 Plàstic. (component de residu); rendiment 0.003 kg; Codi LER 17 02 03; Massa de l'element 1 kg; Volum 0.001667 m3

**mt15bas130c** kg Àrid de quars natural
Dades tècniques: Cost energètic 0.075 MJ; Emissió de CO2 0.004 kg; Codi LER 01 04 08; Massa de l'element 1 kg; Volum 0.000667 m3

**mt15bas120m** kg Emprimació incolora
Dades tècniques: Cost energètic 94.263 MJ; Emissió de CO2 3.778 kg; Codi LER 17 09 04; Massa de l'element 1 kg; Volum 0.000667 m3
Residus:
- embalatge: re170203 Plàstic; rendiment 0.003 kg

**mt15bas160a** kg Impermeabilitzant líquid
Dades tècniques: Cost energètic 94.263 MJ; Emissió de CO2 3.778 kg; Codi LER 17 09 04; Massa de l'element 1 kg; Volum 0.000667 m3
Residus:
- embalatge: re170203 Plàstic; rendiment 0.003 kg

**mt15bas150a** kg Membrana elàstica impermeabilitzant de color gris RAL 7032
Dades tècniques: Cost energètic 144.209 MJ; Emissió de CO2 7.002 kg; Codi LER 17 09 04; Massa de l'element 1 kg; Volum 0.000667 m3
Residus:
- embalatge: re150104 Envasos metàl·lics. (component de residu); rendiment 0.003 kg; Codi LER 15 01 04; Massa de l'element 1 kg; Volum 0.001667 m3
