# Impermeabilització de depòsits d'aigua, basses o piscines, amb morter

- Propietat de l'arxiu: CYPE INGENIEROS, S.A.
- Format: FIEBDC-3/2002
- Divisa: EUR
- Costos indirectes: 3.00 %
- IVA: 21.00 %

## N Aïllaments e impermeabilitzacions

### NI Impermeabilitzacions

#### NIA Fosses d'ascensor, depòsits i piscines

**NIA021** m² Impermeabilització de depòsits d'aigua, basses o piscines, amb morter.
Impermeabilització de dipòsit d'aigua constituït per mur de superfície llisa de formigó, elements prefabricats de formigó o enlluït de morter ric en ciment, amb morter lleuger impermeabilitzant flexible monocomponent, MasterSeal 6100 FX "MBCC de Sika", color gris, amb certificat de potabilitat, aplicat amb brotxa en dues o més capes sobre el suport humitejat, fins a aconseguir un gruix mínim total de 2 mm.
Criteri de valoració econòmica: El preu no inclou la impermeabilització de cantonades i trobades.
Inclou: Humectació del suport. Estesa d'una primera capa sobre el suport humitejat. Assecat. Humectació de la primera capa i estesa de capes successives, creuades pel que fa a la capa anterior. Repassos i neteja final. Curat.
Criteri d'amidament de projecte: Superfície mesurada segons documentació gràfica de Projecte.
Criteri de mesura d'obra: Es mesurarà la superfície realment executada segons especificacions de Projecte.

| Codi | Ut | Descripció | Rendiment | Preu | Import |
|---|---|---|---|---|---|
| mt09bmr240g | kg | Morter lleuger impermeabilitzant flexible monocomponent, MasterSeal 6100 FX "MBCC de Sika", color gris, amb certificat de potabilitat, a base de ciments lleugers especials i àrids seleccionats, amb polímers en pols, sense olor, d'enduriment ràpid, permeable al vapor d'aigua, amb resistència als raigs UV i efecte protector enfront de la carbonatació, Euroclasse F de reacció al foc segons UNE-EN 13501-1, per a aplicar en interiors i exteriors, segons UNE-EN 1504-2. (material) | 2.200 | 6.81 | 14.98 |
| mo032 | h | Oficial 1ª aplicador de productes impermeabilitzants. (mà d'obra) | 0.120 | 28.42 | 3.41 |
| mo070 | h | Ajudant aplicador de productes impermeabilitzants. (mà d'obra) | 0.120 | 25.28 | 3.03 |
| % | % | Costos directes complementaris | 2 % | 21.42 | 0.43 |
|  |  | Costos directes |  |  | 21.85 |
