# Impermeabilització de dipòsit d'aigua amb revestiment sintètic

- Propietat de l'arxiu: CYPE INGENIEROS, S.A.
- Format: FIEBDC-3/2002
- Divisa: EUR
- Costos indirectes: 3.00 %
- IVA: 21.00 %

## N Aïllaments e impermeabilitzacions

### NI Impermeabilitzacions

#### NIA Fosses d'ascensor, depòsits i piscines

**NIA200** m² Impermeabilització de dipòsit d'aigua amb revestiment sintètic.
Impermeabilització de dipòsit d'aigua constituït per mur de superfície llisa de formigó, elements prefabricats de formigó o enlluït de morter ric en ciment, amb dues mans de revestiment sintètic impermeabilitzant a base de resines epoxi en dispersió aquosa amb enduridor amínic, MasterSeal M 338 "MBCC de Sika", amb certificat de potabilitat, amb un rendiment de 0,5 kg/m².
Inclou: Neteja i preparació de la superfície. Aplicació de l'impermeabilitzant.
Criteri d'amidament de projecte: Superfície mesurada segons documentació gràfica de Projecte.
Criteri de mesura d'obra: Es mesurarà la superfície realment executada segons especificacions de Projecte.

| Codi | Ut | Descripció | Rendiment | Preu | Import |
|---|---|---|---|---|---|
| mt15bas260a | kg | Revestiment sintètic impermeabilitzant a base de resines epoxi en dispersió aquosa amb enduridor amínic, MasterSeal M 338 "MBCC de Sika", amb certificat de potabilitat, color gris, permeable al vapor d'aigua, impermeable a l'aigua i al diòxid de carboni, amb resistència a les glaçades i a la intempèrie, amb alta resistència als agents químics, segons UNE-EN 1504-2. (material) | 0.500 | 10.85 | 5.43 |
| mo032 | h | Oficial 1ª aplicador de productes impermeabilitzants. (mà d'obra) | 0.288 | 28.42 | 8.18 |
| mo070 | h | Ajudant aplicador de productes impermeabilitzants. (mà d'obra) | 0.288 | 25.28 | 7.28 |
| % | % | Costos directes complementaris | 2 % | 20.89 | 0.42 |
|  |  | Costos directes |  |  | 21.31 |
