# Impermeabilització de mur de fàbrica en contacte amb el terreny, per la seva cara exterior, amb emulsions asfàltiques

- Propietat de l'arxiu: CYPE INGENIEROS, S.A.
- Format: FIEBDC-3/2002
- Divisa: EUR
- Costos indirectes: 3.00 %
- IVA: 21.00 %

## N Aïllaments e impermeabilitzacions

### NI Impermeabilitzacions

#### NIM Murs en contacte amb el terreny

**NIM010** m² Impermeabilització de mur de fàbrica en contacte amb el terreny, per la seva cara exterior, amb emulsions asfàltiques.
Impermeabilització de mur de fàbrica de blocs de formigó en contacte amb el terreny, per la seva cara exterior, amb emulsió bituminosa aniònica monocomponent, a base de betums i resines, MasterSeal M 431 "MBCC de Sika", aplicada en dues mans, (rendiment: 1,2 kg/m² cada mà); sobre una capa de regularització de morter de ciment, industrial, amb additiu hidròfug, M-7,5, de 2 cm d'espessor, acabat arremolinat.
Inclou: Aplicació de la capa de regularització. Execució amb morter de l'angle a mitja canya. Aplicació de la primera mà. Aplicació de la segona mà.
Criteri d'amidament de projecte: Superfície mesurada segons documentació gràfica de Projecte.
Criteri de mesura d'obra: Es mesurarà la superfície realment executada segons especificacions de Projecte.

| Codi | Ut | Descripció | Rendiment | Preu | Import |
|---|---|---|---|---|---|
| mt08aaa010a | m³ | Aigua. (material) | 0.007 | 1.50 | 0.01 |
| mt09mif010ja | t | Morter industrial per a obra de paleta, de ciment, color gris, amb additiu hidròfug, categoria M-7,5 (resistència a compressió 7,5 N/mm²), subministrat en sacs, segons UNE-EN 998-2. (material) | 0.038 | 60.97 | 2.32 |
| mt14ieb010d | kg | Emulsió bituminosa aniònica monocomponent, a base de betums i resines, MasterSeal M 431 "MBCC de Sika". (material) | 2.400 | 2.21 | 5.30 |
| mo032 | h | Oficial 1ª aplicador de productes impermeabilitzants. (mà d'obra) | 0.132 | 28.42 | 3.75 |
| mo070 | h | Ajudant aplicador de productes impermeabilitzants. (mà d'obra) | 0.132 | 25.28 | 3.34 |
| mo020 | h | Oficial 1ª construcció. (mà d'obra) | 0.530 | 28.42 | 15.06 |
| mo113 | h | Peó ordinari construcció. (mà d'obra) | 0.265 | 23.81 | 6.31 |
| % | % | Costos directes complementaris | 2 % | 36.09 | 0.72 |
|  |  | Costos directes |  |  | 36.81 |
