# Segellat impermeabilitzant exterior de junt perimetral entre passamurs i conducte d'instal·lacions, en tancament de façana

- Propietat de l'arxiu: CYPE INGENIEROS, S.A.
- Format: FIEBDC-3/2002
- Divisa: EUR
- Costos indirectes: 3.00 %
- IVA: 21.00 %

## N Aïllaments e impermeabilitzacions

### NI Impermeabilitzacions

#### NIO Obertures en murs

**NIO040** U Segellat impermeabilitzant exterior de junt perimetral entre passamurs i conducte d'instal·lacions, en tancament de façana.
Segellat impermeabilitzant exterior de junt perimetral de 15 mm d'amplada, entre passamurs de PVC de 90 mm de diàmetre i conducte d'instal·lacions allotjat en el seu interior, amb massilla elastòmera monocomponent a base de poliuretà, MasterSeal NP 474 "MBCC de Sika", de color blanc, sobre cordó de polietilè expandit de cel·les tancades, de secció circular de 20 mm de diàmetre, MasterSeal 920 "MBCC de Sika", col·locat a una profunditat d'almenys 2 cm de la vora exterior del passamurs que haurà estat fixat prèviament, amb morter de ciment hidròfug, a l'interior d'una obertura practicada en el tancament de façana de fins a 40 cm de gruix, i posterior injecció d'escuma de poliuretà per la part interior contra el fons del junt.
Inclou: Replanteig. Perforació del mur. Fixació del passamurs. Col·locació del conducte a l'interior del passamurs. Reompliment del fons de junt. Injecció de l'escuma de poliuretà. Aplicació de la massilla. Acabats del revestiment exterior del tancament en la seva trobada amb el passamurs.
Criteri d'amidament de projecte: Nombre d'unitats previstes, segons documentació gràfica de Projecte.
Criteri de mesura d'obra: Es mesurarà el nombre d'unitats realment executades segons especificacions de Projecte.

| Codi | Ut | Descripció | Rendiment | Preu | Import |
|---|---|---|---|---|---|
| mt15bas010B | m | Cordó de polietilè expandit de cel·les tancades, de secció circular de 20 mm de diàmetre, MasterSeal 920 "MBCC de Sika", per al replè de fons de junt. (material) | 0.283 | 0.17 | 0.05 |
| mt15bas030m | U | Cartutx de massilla elastòmera monocomponent a base de poliuretà, MasterSeal NP 474 "MBCC de Sika", de color blanc, de 600 ml, tipus F-25 HM segons UNE-EN ISO 11600, d'alta adherència i d'enduriment ràpid, amb elevades propietats elàstiques, resistència a la intempèrie, a l'envelliment i als rajos UV, apta per estar en contacte amb aigua potable, duresa Shore A aproximada de 35 i allargament en trencament > 600%, segons UNE-EN ISO 11600. (material) | 0.071 | 6.58 | 0.47 |
| mt36tvg010ea | m | Tub de PVC, de 90 mm de diàmetre i 1,2 mm de gruix. (material) | 0.500 | 1.95 | 0.98 |
| mt08aaa010a | m³ | Aigua. (material) | 0.006 | 1.50 | 0.01 |
| mt09mif010ka | t | Morter industrial per a obra de paleta, de ciment, color gris, amb additiu hidròfug, categoria M-10 (resistència a compressió 10 N/mm²), subministrat en sacs, segons UNE-EN 998-2. (material) | 0.006 | 65.98 | 0.40 |
| mt13blw110b | U | Aerosol de 750 cm³ d'escuma de poliuretà, de 22,5 kg/m³ de densitat, 140% d'expansió, 18 N/cm² de resistència a tracció i 20 N/cm² de resistència a flexió, conductivitat tèrmica 0,04 W/(mK), estable de -40°C a 100°C; per a aplicar amb cànula; segons UNE-EN 13165. (material) | 0.320 | 7.20 | 2.30 |
| mo020 | h | Oficial 1ª construcció. (mà d'obra) | 0.120 | 28.42 | 3.41 |
| mo112 | h | Peó especialitzat construcció. (mà d'obra) | 0.120 | 24.59 | 2.95 |
| % | % | Costos directes complementaris | 2 % | 10.57 | 0.21 |
|  |  | Costos directes |  |  | 10.78 |
