# Pintura apta per estar en contacte amb aigua potable

- Propietat de l'arxiu: CYPE INGENIEROS, S.A.
- Format: FIEBDC-3/2002
- Divisa: EUR
- Costos indirectes: 3.00 %
- IVA: 21.00 %

## R Revestiments i extradossats

### RO Pintures per ús específic

#### ROH En contacte amb aigua potable

**ROH010** m² Pintura apta per estar en contacte amb aigua potable.
Aplicació manual de dues mans de revestiment sintètic elàstic impermeabilitzant bicomponent a base de resines de poliuretà alifàtic, sense dissolvents, MasterSeal M 808 "MBCC de Sika", amb certificat de potabilitat, color gris, (rendiment: 0,25 kg/m² cada mà), sobre superfícies d'acer en contacte amb aigua potable.
Inclou: Preparació de la mescla. Aplicació de dues mans d'acabat.
Criteri d'amidament de projecte: Superfície mesurada segons documentació gràfica de Projecte, amb el mateix criteri que el suport base.
Criteri de mesura d'obra: Es mesurarà la superfície realment executada segons especificacions de Projecte, amb el mateix criteri que el suport base.

| Codi | Ut | Descripció | Rendiment | Preu | Import |
|---|---|---|---|---|---|
| mt15bas280c | kg | Revestiment sintètic elàstic impermeabilitzant bicomponent a base de resines de poliuretà alifàtic, sense dissolvents, MasterSeal M 808 "MBCC de Sika", amb certificat de potabilitat, color gris, permeable al vapor d'aigua, amb alta resistència als agents químics i resistència a la intempèrie. (material) | 0.500 | 14.64 | 7.32 |
| op00tal020 |  | Trepant amb batedora. | 1.000 | 0.00 | 0.00 |
| mo038 | h | Oficial 1ª pintor. (mà d'obra) | 0.180 | 28.42 | 5.12 |
| mo076 | h | Ajudant pintor. (mà d'obra) | 0.180 | 25.28 | 4.55 |
| % | % | Costos directes complementaris | 2 % | 16.99 | 0.34 |
|  |  | Costos directes |  |  | 17.33 |
