# Paviment industrial, sistema MasterTop "MBCC de Sika"

- Propietat de l'arxiu: CYPE INGENIEROS, S.A.
- Format: FIEBDC-3/2002
- Divisa: EUR
- Costos indirectes: 3.00 %
- IVA: 21.00 %

## R Revestiments i extradossats

### RS Paviments

#### RSI Sistemes de paviments industrials i decoratius

**RSI010** m² Paviment industrial, sistema MasterTop "MBCC de Sika".
Paviment industrial, realitzat amb el sistema MasterTop 100 "MBCC de Sika", apte per a soterranis, constituït per: solera de formigó amb addició de fibres de 20 cm d'espessor, realitzada amb formigó HM-20/B/20/X0 fabricat en central i abocament des de camió amb un contingut de fibres sense funció estructural, fibres de polipropilè MasterFiber 022 "MBCC de Sika" de 0,6 kg/m³, estès i vibrat manual mitjançant regla vibrant; i aplicació sobre el formigó fresc de capa de rodolament de morter enduridor, MasterTop 100 "MBCC de Sika" CT - C60 - F10 - A6, segons UNE-EN 13813, color Gris Natural (5 kg/m²), amb acabat superficial mitjançant remolinat i polit mecànics.
Criteri de valoració econòmica: El preu no inclou la base de la solera ni l'execució i el segellat dels junts.
Inclou: Preparació de la superfície de recolzament del formigó. Replanteig dels junts de construcció i de dilatació. Estesa de nivells mitjançant tocaments, mestres de formigó o regles. Reg de la superfície base. Mesclat en camió formigonera. Abocat, estesa i vibrat del formigó. Resolució de trobades i punts singulars. Espolsament manual sobre el formigó fresc. Fratasado mecànic de la superfície. Poliment mecànic. Curat del formigó. Neteja final del paviment.
Criteri d'amidament de projecte: Superfície mesurada en projecció horitzontal, segons documentació gràfica de Projecte.
Criteri de mesura d'obra: Es mesurarà, en projecció horitzontal, la superfície realment executada segons especificacions de Projecte.

| Codi | Ut | Descripció | Rendiment | Preu | Import |
|---|---|---|---|---|---|
| mt10hmf010tLb | m³ | Formigó HM-20/B/20/X0, fabricat en central. (material) | 0.210 | 85.80 | 18.02 |
| mt08frb010a | kg | Fibres de polipropilè MasterFiber 022 "MBCC de Sika", de 12 mm de longitud i d'entre 31 i 35 micres de diàmetre, segons UNE-EN 14889-2, per a preveure fissures per retracció en elements de formigó. (material) | 0.120 | 2.53 | 0.30 |
| mt09bnc010s | kg | Morter enduridor, MasterTop 100 "MBCC de Sika" CT - C60 - F10 - A6, segons UNE-EN 13813, color Gris Natural, compost de ciment, àrids seleccionats de quars, pigments orgànics i additius, de baixa porositat, amb una densitat aparent de 1330 kg/m³, amb resistència als olis i a la gasolina, una resistència a la compressió de 75000 kN/m² i una resistència a la abrasió segons el mètode Böhme UNE-EN 13892-3 de 6 cm³ / 50 cm². (material) | 5.000 | 0.63 | 3.15 |
| mq04dua020b | h | Dúmper de descàrrega frontal de 2 t de càrrega útil. (maquinària) | 0.038 | 10.38 | 0.39 |
| mq06vib020 | h | Regla vibrant de 3 m. (maquinària) | 0.032 | 5.23 | 0.17 |
| mq06fra010 | h | Arremolinadora mecànica de formigó. (maquinària) | 0.555 | 5.68 | 3.15 |
| mq06aca030 | h | Polidora per a paviments de formigó, composta per plats giratoris als que s'acoblen una sèrie de moles abrasives diamantades, refrigerades amb aigua, amb sistema d'aspiració. (maquinària) | 0.200 | 14.18 | 2.84 |
| au00auh020 |  | Canaleta per a abocament del formigó. | 1.000 | 0.00 | 0.00 |
| mo121 | h | Oficial 1ª aplicador de paviments industrials. (mà d'obra) | 0.669 | 28.42 | 19.01 |
| mo122 | h | Ajudant aplicador de paviments industrials. (mà d'obra) | 0.813 | 25.28 | 20.55 |
| % | % | Costos directes complementaris | 2 % | 67.58 | 1.35 |
|  |  | Costos directes |  |  | 68.93 |
