# Sistema d'encofrat per a mur de contenció de formigó

- Propietat de l'arxiu: CYPE INGENIEROS, S.A.
- Format: FIEBDC-3/2002
- Divisa: EUR
- Costos indirectes: 3.00 %
- IVA: 21.00 %

## U Urbanització interior de la parcel·la

### UN Contencions

#### UNM Murs de contenció

**UNM021** m² Sistema d'encofrat per a mur de contenció de formigó.
Muntatge i desmuntatge en una cara del mur, de sistema d'encofrat a dues cares amb acabat tipus industrial per revestir, realitzat amb panells metàl·lics modulars, amortitzables en 150 usos, per a formació de mur de formigó armat, de fins a 3 m d'altura i superfície plana, per a contenció de terres. Inclús tubs de PVC per a formació d'escorrentius; passamurs per a pas dels tensors; elements de sustentació, fixació i apuntalament necessaris per a la seva estabilitat; i líquid desencofrant MasterFinish RL 294 "MBCC de Sika", per evitar l'adherència del formigó a l'encofrat.
Inclou: Replanteig de l'encofrat sobre la fonamentació. Neteja de la base de recolzament del mur en la fonamentació. Col·locació de tubs per a formació d'escorrentius. Col·locació de passamurs per a pas dels tensors. Muntatge del sistema d'encofrat. Col·locació d'elements de sustentació, fixació i apuntalament. Aplomat i anivellació de l'encofrat. Desmuntatge del sistema d'encofrat. Neteja i emmagatzematge de l'encofrat.
Criteri d'amidament de projecte: Superfície d'encofrat en contacte amb el formigó, mesurada segons documentació gràfica de Projecte.
Criteri de mesura d'obra: Es mesurarà la superfície d'encofrat en contacte amb el formigó realment executada segons especificacions de Projecte.

| Codi | Ut | Descripció | Rendiment | Preu | Import |
|---|---|---|---|---|---|
| mt08eme070a | m² | Panells metàl·lics modulars, per encofrar murs de formigó de fins a 3 m d'altura. (material) | 0.007 | 200.00 | 1.40 |
| mt08eme075j | U | Estructura suport de sistema d'encofrat vertical, per a murs de formigó a dues cares, de fins a 3 m d'altura, formada per tornapuntes metàl·lics per a estabilització i aplomat de la superfície encofrant. (material) | 0.007 | 275.00 | 1.93 |
| mt08dba010g | l | Agent desemmotllant, a base d'olis especials, emulsionant en aigua MasterFinish RL 294 "MBCC de Sika", per a encofrats metàl·lics, fenòlics o de fusta. (material) | 0.030 | 1.86 | 0.06 |
| mt11var300 | m | Tub de PVC llis, de varis diàmetres. (material) | 0.020 | 6.50 | 0.13 |
| mt08var204 | U | Passamurs de PVC per a pas dels tensors de l'encofrat, de diversos diàmetres i longituds. (material) | 0.400 | 1.35 | 0.54 |
| mo044 | h | Oficial 1ª encofrador. (mà d'obra) | 0.330 | 28.39 | 9.37 |
| mo091 | h | Ajudant encofrador. (mà d'obra) | 0.360 | 25.25 | 9.09 |
| % | % | Costos directes complementaris | 2 % | 22.52 | 0.45 |
|  |  | Costos directes |  |  | 22.97 |
