# Mènsula de formigó armat per a vora de piscina desbordant

- Propietat de l'arxiu: CYPE INGENIEROS, S.A.
- Format: FIEBDC-3/2002
- Divisa: EUR
- Costos indirectes: 3.00 %
- IVA: 21.00 %

## U Urbanització interior de la parcel·la

### UP Piscines

#### UPG Vasos, mènsules i escales

**UPG025** m³ Mènsula de formigó armat per a vora de piscina desbordant.
Mènsula en "U" de formigó armat per a vora de piscina desbordant, realitzada amb formigó HA-30/B/20/XD2 fabricat en central, i abocament des de camió, i acer UNE-EN 10080 B 500 S, amb una quantia aproximada de 40 kg/m³. Muntatge i desmuntatge de sistema d'encofrat format per: superfície encofrant de taulons de fusta, amortitzables en 10 usos i estructura suport vertical de puntals metàl·lics, amortitzables en 150 usos. Inclús filferro de lligar, separadors i líquid desencofrant MasterFinish RL 294 "MBCC de Sika", per evitar l'adherència del formigó a l'encofrat.
Criteri de valoració econòmica: El preu inclou l'elaboració de la ferralla (tall, doblegat i conformat d'elements) en taller d'obra i el muntatge en el lloc definitiu de la seva col·locació en obra, però no inclou les canonades de desguàs, els brocs d'impulsió ni la presa del netejafons.
Inclou: Replanteig. Col·locació de les armadures amb separadors homologats. Muntatge del sistema d'encofrat. Abocament i compactació del formigó. Desmuntatge del sistema d'encofrat. Curat del formigó.
Criteri d'amidament de projecte: Volum mesurat sobre les seccions teòriques de l'excavació, segons documentació gràfica de Projecte.
Criteri de mesura d'obra: Es mesurarà el volum teòric executat segons especificacions de Projecte, sense incloure els increments per excessos d'excavació no autoritzats.

| Codi | Ut | Descripció | Rendiment | Preu | Import |
|---|---|---|---|---|---|
| mt08ema050b | m³ | Fusta per a encofrar, de 26 mm d'espessor. (material) | 0.045 | 385.00 | 17.33 |
| mt50spa081a | U | Puntal metàl·lic telescòpic, de fins a 3 m d'altura. (material) | 0.075 | 19.25 | 1.44 |
| mt50spa052b | m | Tauló de fusta de pi, de 20x7,2 cm. (material) | 0.112 | 6.32 | 0.71 |
| mt08var060 | kg | Puntes d'acer de 20x100 mm. (material) | 0.280 | 8.75 | 2.45 |
| mt08dba010g | l | Agent desemmotllant, a base d'olis especials, emulsionant en aigua MasterFinish RL 294 "MBCC de Sika", per a encofrats metàl·lics, fenòlics o de fusta. (material) | 0.168 | 1.86 | 0.31 |
| mt07aco020a | U | Separador homologat per fonamentacions. (material) | 10.000 | 0.15 | 1.50 |
| mt07aco010g | kg | Acer en barres corrugades, UNE-EN 10080 B 500 S, subministrat en obra en barres sense elaborar, de varis diàmetres. (material) | 42.000 | 1.22 | 51.24 |
| mt08var050 | kg | Filferro galvanitzat per a lligar, de 1,30 mm de diàmetre. (material) | 0.580 | 1.50 | 0.87 |
| mt10haf010gtnu | m³ | Formigó HA-30/B/20/XD2, fabricat en central. (material) | 1.050 | 95.40 | 100.17 |
| op00ciz020 |  | Cisalla per a acer en barres corrugades. | 1.000 | 0.00 | 0.00 |
| op00ata010 |  | Lligadora de ferralla. | 1.000 | 0.00 | 0.00 |
| au00auh020 |  | Canaleta per a abocament del formigó. | 1.000 | 0.00 | 0.00 |
| au00auh040 |  | Vibrador de formigó, elèctric. | 1.000 | 0.00 | 0.00 |
| mo044 | h | Oficial 1ª encofrador. (mà d'obra) | 0.539 | 28.39 | 15.30 |
| mo091 | h | Ajudant encofrador. (mà d'obra) | 0.599 | 25.25 | 15.12 |
| mo043 | h | Oficial 1ª ferrallista. (mà d'obra) | 0.307 | 28.39 | 8.72 |
| mo090 | h | Ajudant ferrallista. (mà d'obra) | 0.345 | 25.25 | 8.71 |
| mo045 | h | Oficial 1ª estructurista, en treballs de posada en obra del formigó. (mà d'obra) | 0.084 | 28.39 | 2.38 |
| mo092 | h | Ajudant estructurista, en treballs de posada en obra del formigó. (mà d'obra) | 0.336 | 25.25 | 8.48 |
| % | % | Costos directes complementaris | 2 % | 234.73 | 4.69 |
|  |  | Costos directes |  |  | 239.42 |
