# Sistema d'encofrat per a llosa d'escala de formigó vist

- Propietat de l'arxiu: CYPE Ingenieros S.A.
- Format: FIEBDC-3/2016
- Programa: Generador de preus de la construcció. CYPE Ingenieros, S.A.
- Data: 04/07/2024
- Divisa: EUR
- Costos indirectes: 3 %
- IVA: 21 %

## E Estructures

### EH Formigó armat

#### EHE Escales

**EHE025** m² Sistema d'encofrat per a llosa d'escala de formigó vist.
Muntatge i desmuntatge de sistema d'encofrat per a formació de llosa d'escala de formigó armat, amb acabat vist amb textura llisa a la seva cara inferior i laterals, amb esglaonat de formigó, en planta de fins a 3 m d'altura lliure, format per: superfície encofrant de taulons de fusta de pi, amortitzables en 10 usos, folrats amb tauler aglomerat hidròfug, d'un sol ús amb una de les seves cares plastificada; estructura suport horitzontal de taulons de fusta de pi, amortitzables en 10 usos i estructura suport vertical de puntals metàl·lics, amortitzables en 150 usos. Inclús líquid desencofrant MasterFinish RL 211 "MBCC de Sika", per evitar l'adherència del formigó a l'encofrat.
Inclou: Neteja i preparació del plànol de suport. Replanteig. Muntatge del sistema d'encofrat. Col·locació d'elements de sustentació, fixació i apuntalament. Aplomat i anivellació de l'encofrat. Humectació de l'encofrat. Desmuntatge del sistema d'encofrat. Neteja i emmagatzematge de l'encofrat.
Criteri d'amidament de projecte: Superfície d'encofrat en contacte amb el formigó, mesurada segons documentació gràfica de Projecte.
Criteri de mesura d'obra: Es mesurarà la superfície d'encofrat en contacte amb el formigó realment executada segons especificacions de Projecte.

| Codi | Ut | Descripció | Rendiment | Preu | Import |
|---|---|---|---|---|---|
| mt50spa052b | m | Tauló de fusta de pi, de 20x7,2 cm. (material) | 0.75 | 6.32 | 4.740 |
| mt08eft015a | m² | Tauler aglomerat hidròfug, amb una de les seves cares plastificada, de 10 mm d'espessor. (material) | 1.15 | 11.1 | 12.765 |
| mt08eve020 | m² | Sistema d'encofrat per a formació d'esglaonat en lloses inclinades d'escala de formigó armat, amb puntals i taulers de fusta. (material) | 0.2 | 17.4 | 3.480 |
| mt50spa081a | U | Puntal metàl·lic telescòpic, de fins a 3 m d'altura. (material) | 0.013 | 19.25 | 0.250 |
| mt08cim030b | m³ | Fusta de pi. (material) | 0.003 | 355.5 | 1.067 |
| mt08var060 | kg | Puntes d'acer de 20x100 mm. (material) | 0.04 | 8.75 | 0.350 |
| mt08dba010e | l | Agent desemmotllant biodegradable en fase aquosa MasterFinish RL 211 "MBCC de Sika", per a formigons amb acabat vist. (material) | 0.013 | 4.73 | 0.061 |
| mo044 | h | Oficial 1ª encofrador. (mà d'obra) | 1.29 | 28.39 | 36.623 |
| mo091 | h | Ajudant encofrador. (mà d'obra) | 1.222 | 25.25 | 30.856 |
| % | % | Costos directes complementaris | 2 % | 90.192 | 1.804 |
|  |  | Costos directes |  |  | 91.996 |

Residus:
- col·locació: mt50spa052b Tauló de fusta de pi, de 20x7,2 cm; factor de residu 1
- col·locació: mt08eft015a Tauler aglomerat hidròfug, amb una de les seves cares plastificada, de 10 mm d'espessor; factor de residu 1
- col·locació: mt08eve020; factor de residu 1
- col·locació: mt50spa081a Puntal metàl·lic telescòpic, de fins a 3 m d'altura; factor de residu 1
- col·locació: mt08cim030b Fusta de pi; factor de residu 1
- col·locació: mt08var060 Puntes d'acer de 20x100 mm; factor de residu 0.0045
- col·locació: mt08dba010e Agent desemmotllant biodegradable en fase aquosa MasterFinish RL 211 "MBCC de Sika", per a formigons amb acabat vist; factor de residu 0.07

## Recursos

**mt50spa052b** m Tauló de fusta de pi, de 20x7,2 cm
Dades tècniques: Cost energètic 1124.755 MJ; Emissió de CO2 -15.401 kg; Codi LER 17 02 01; Massa de l'element 8.28 kg; Volum 0.007527 m3

**mt08eft015a** m² Tauler aglomerat hidròfug, amb una de les seves cares plastificada, de 10 mm d'espessor
Dades tècniques: Cost energètic 235.450 MJ; Emissió de CO2 3.003 kg; Codi LER 17 02 01; Massa de l'element 7.15 kg; Volum 0.0065 m3

**mt08eve020** m² Sistema d'encofrat per a formació d'esglaonat en lloses inclinades d'escala de formigó armat
Dades tècniques: Cost energètic 248.531 MJ; Emissió de CO2 -3.273 kg; Codi LER 17 02 01; Massa de l'element 2.01666 kg; Volum 0.001833 m3

**mt50spa081a** U Puntal metàl·lic telescòpic, de fins a 3 m d'altura
Dades tècniques: Cost energètic 97.317 MJ; Emissió de CO2 5.049 kg; Codi LER 17 04 05; Massa de l'element 9.9 kg; Volum 0.004714 m3

**mt08cim030b** m³ Fusta de pi
Dades tècniques: Cost energètic 7471.200 MJ; Emissió de CO2 -102.300 kg; Codi LER 17 02 01; Massa de l'element 55 kg; Volum 0.05 m3

**mt08var060** kg Puntes d'acer de 20x100 mm
Dades tècniques: Cost energètic 9.830 MJ; Emissió de CO2 0.510 kg; Codi LER 17 04 05; Massa de l'element 1 kg; Volum 0.000476 m3

**mt08dba010e** l Agent desemmotllant biodegradable en fase aquosa MasterFinish RL 211 "MBCC de Sika", per a formigons amb acabat vist
Dades tècniques: Cost energètic 85.113 MJ; Emissió de CO2 4.608 kg; Codi LER 17 09 04; Massa de l'element 0.96 kg; Volum 0.00064 m3
Residus:
- embalatge: re150104 Envasos metàl·lics. (component de residu); rendiment 0.042 kg; Codi LER 15 01 04; Massa de l'element 1 kg; Volum 0.001667 m3
