# Sistema d'encofrat per a nucli de formigó

- Propietat de l'arxiu: CYPE Ingenieros S.A.
- Format: FIEBDC-3/2016
- Programa: Generador de preus de la construcció. CYPE Ingenieros, S.A.
- Data: 30/09/2024
- Divisa: EUR
- Costos indirectes: 3 %
- IVA: 21 %

## E Estructures

### EH Formigó armat

#### EHN Nuclis i pantalles

**EHN025** m² Sistema d'encofrat per a nucli de formigó.
Muntatge i desmuntatge en una cara del nucli, de sistema d'encofrat a dues cares amb acabat tipus industrial per revestir, realitzat amb panells metàl·lics modulars, amortitzables en 150 usos, per a formació de nucli de formigó armat per ascensor o escala, de fins a 3 m d'altura i superfície plana. Inclús passamurs per a pas dels tensors, elements de sustentació, fixació i apuntalament necessaris per a la seva estabilitat; líquid desencofrant MasterFinish RL 294 "MBCC de Sika", per evitar l'adherència del formigó a l'encofrat.
Inclou: Neteja i preparació del plànol de suport. Replanteig dels junts de construcció i de dilatació. Col·locació de passamurs per a pas dels tensors. Muntatge del sistema d'encofrat. Col·locació d'elements de sustentació, fixació i apuntalament. Aplomat i anivellació de l'encofrat. Desmuntatge del sistema d'encofrat. Neteja i emmagatzematge de l'encofrat.
Criteri d'amidament de projecte: Superfície d'encofrat en contacte amb el formigó, mesurada segons documentació gràfica de Projecte, sense deduir forats menors de 1 m².
Criteri de mesura d'obra: Es mesurarà la superfície d'encofrat en contacte amb el formigó realment executada segons especificacions de Projecte, sense deduir forats menors de 1 m².

| Codi | Ut | Descripció | Rendiment | Preu | Import |
|---|---|---|---|---|---|
| mt08eme070c | m² | Panells metàl·lics modulars, per encofrar pantalles de formigó de fins a 3 m d'altura. (material) | 0.007 | 200 | 1.400 |
| mt08eme075P | U | Estructura suport de sistema d'encofrat vertical, per a pantalles de formigó a dues cares, de fins a 3 m d'altura, formada per tornapuntes metàl·lics per a estabilització i aplomat de la superfície encofrant. (material) | 0.007 | 275 | 1.925 |
| mt08dba010g | l | Agent desemmotllant, a base d'olis especials, emulsionant en aigua MasterFinish RL 294 "MBCC de Sika", per a encofrats metàl·lics, fenòlics o de fusta. (material) | 0.03 | 1.86 | 0.056 |
| mt08var204 | U | Passamurs de PVC per a pas dels tensors de l'encofrat, de diversos diàmetres i longituds. (material) | 0.1 | 1.35 | 0.135 |
| mo044 | h | Oficial 1ª encofrador. (mà d'obra) | 0.392 | 28.39 | 11.129 |
| mo091 | h | Ajudant encofrador. (mà d'obra) | 0.427 | 25.25 | 10.782 |
| % | % | Costos directes complementaris | 2 % | 25.427 | 0.509 |
|  |  | Costos directes |  |  | 25.936 |

Residus:
- col·locació: mt08eme070c Panells metàl·lics modulars, per encofrar pantalles de formigó de fins a 3 m d'altura; factor de residu 1
- col·locació: mt08dba010g; factor de residu 0.07

## Recursos

**mt08eme070c** m² Panells metàl·lics modulars, per encofrar pantalles de formigó de fins a 3 m d'altura
Dades tècniques: Cost energètic 314.560 MJ; Emissió de CO2 16.320 kg; Codi LER 17 04 05; Massa de l'element 32 kg; Volum 0.015238 m3

**mt08dba010g** l Agent desemmotllant
Dades tècniques: Cost energètic 82.642 MJ; Emissió de CO2 4.474 kg; Codi LER 17 09 04; Massa de l'element 0.932 kg; Volum 0.000621 m3
Residus:
- embalatge: re150104 Envasos metàl·lics. (component de residu); rendiment 0.042 kg; Codi LER 15 01 04; Massa de l'element 1 kg; Volum 0.001667 m3
