# Morter tipus Grout per a ompliment, per abocament, de recolzaments estructurals

- Propietat de l'arxiu: CYPE Ingenieros S.A.
- Format: FIEBDC-3/2016
- Programa: Generador de preus de la construcció. CYPE Ingenieros, S.A.
- Data: 30/09/2024
- Divisa: EUR
- Costos indirectes: 3 %
- IVA: 21 %

## E Estructures

### EP Formigó prefabricat

#### EPS Pilars

**EPS030** l Morter tipus Grout per a ompliment, per abocament, de recolzaments estructurals.
Morter cimentós fluid d'altes prestacions mecàniques i de retracció compensada, MasterFlow 952 "MBCC de Sika", compost de ciment, additius especials i àrids seleccionats, exempt de clorurs, per a aplicacions d'alta precisió, utilitzat en l'ompliment per abocament de recolzaments estructurals.
Inclou: Replanteig. Neteja de la zona d'aplicació. Preparació de la mescla. Abocament del morter en capes successives. Cura del morter. Neteja de les restes generades.
Criteri d'amidament de projecte: Volum mesurat segons documentació gràfica de Projecte.
Criteri de mesura d'obra: Es mesurarà el volum realment executat segons especificacions de Projecte.

| Codi | Ut | Descripció | Rendiment | Preu | Import |
|---|---|---|---|---|---|
| mt09reh360k | kg | Morter cimentós fluid d'altes prestacions mecàniques i de retracció compensada, MasterFlow 952 "MBCC de Sika", compost de ciment, additius especials i àrids seleccionats, exempt de clorurs, per a aplicacions d'alta precisió, per a ancoratges i reblert de 15 a 50 mm de gruix, segons UNE-EN 1504-6. (material) | 2.3 | 0.57 | 1.311 |
| mo020 | h | Oficial 1ª construcció. (mà d'obra) | 0.006 | 28.42 | 0.171 |
| mo113 | h | Peó ordinari construcció. (mà d'obra) | 0.006 | 23.81 | 0.143 |
| % | % | Costos directes complementaris | 2 % | 1.625 | 0.033 |
|  |  | Costos directes |  |  | 1.658 |

Residus:
- col·locació: mt09reh360k; factor de residu 0.0063

## Recursos

**mt09reh360k** kg Morter cimentós fluid d'altes prestacions mecàniques i de retracció compensada
Dades tècniques: Cost energètic 7.204 MJ; Emissió de CO2 0.454 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
