# Impermeabilització de cantonades i trobades amb morter

- Propietat de l'arxiu: CYPE Ingenieros S.A.
- Format: FIEBDC-3/2016
- Programa: Generador de preus de la construcció. CYPE Ingenieros, S.A.
- Data: 04/07/2024
- Divisa: EUR
- Costos indirectes: 3 %
- IVA: 21 %

## N Aïllaments e impermeabilitzacions

### NI Impermeabilitzacions

#### NIA Fosses d'ascensor, depòsits i piscines

**NIA025** m Impermeabilització de cantonades i trobades amb morter.
Reforç de impermeabilització de cantonades i trobades entre paraments de ciment, formigó o blocs de formigó, mitjançant l'obertura d'una frega contínua de 2x1 cm, formant arestes rectes, introducció en la mateixa d'una junta estanca deformable i segellat amb màstic estanc i deformable, i terminació en angle còncau, a mitja canya, amb morter d'enduriment ràpid, MasterSeal 590 "MBCC de Sika", amb una resistència a compressió a 28 dies major o igual a 50 N/mm², aplicat en diverses capes, amb un ràdio de curvatura de 10 cm.
Inclou: Obertura de regata formant arestes rectes. Retirada i aplec de les restes d'obra. Neteja de les restes de l'obra. Càrrega manual de les restes d'obra sobre camió o contenidor. Col·locació de junta estanca deformable. Segellat amb màstic estanc i deformable. Execució amb morter de l'angle a mitja canya.
Criteri d'amidament de projecte: Longitud mesurada segons documentació gràfica de Projecte.
Criteri de mesura d'obra: Es mesurarà la longitud realment executada segons especificacions de Projecte.

| Codi | Ut | Descripció | Rendiment | Preu | Import |
|---|---|---|---|---|---|
| mt15bas170b | m | Perfil hidroexpansiu format per una mescla extrudida i vulcanitzada de cautxú natural, cautxú sintètic i resines hidroexpansives, de 20x10 mm, amb una capacitat d'inflament en presència d'aigua del 250% i elevada resistència a la pressió hidrostàtica. (material) | 1 | 6.88 | 6.880 |
| mt15sja120 | kg | Segellat amb màstic estanc i deformable. (material) | 1 | 2.45 | 2.450 |
| mt28reh010d | kg | Morter d'enduriment ràpid, MasterSeal 590 "MBCC de Sika", amb una resistència a compressió a 28 dies major o igual a 50 N/mm², tipus GP CSIV W2, segons UNE-EN 998-1. (material) | 3 | 4.54 | 13.620 |
| mo112 | h | Peó especialitzat construcció. (mà d'obra) | 0.24 | 24.59 | 5.902 |
| mo032 | h | Oficial 1ª aplicador de productes impermeabilitzants. (mà d'obra) | 0.096 | 28.42 | 2.728 |
| mo070 | h | Ajudant aplicador de productes impermeabilitzants. (mà d'obra) | 0.096 | 25.28 | 2.427 |
| % | % | Costos directes complementaris | 2 % | 34.007 | 0.680 |
|  |  | Costos directes |  |  | 34.687 |

Residus:
- col·locació: mt15bas170b; factor de residu 0.06
- col·locació: mt15sja120 Segellat amb màstic estanc i deformable; factor de residu 0.051238
- col·locació: mt28reh010d; factor de residu 0.0066

## Recursos

**mt15bas170b** m Perfil hidroexpansiu format per una mescla extrudida i vulcanitzada de cautxú natural
Dades tècniques: Cost energètic 21.160 MJ; Emissió de CO2 0.930 kg; Codi LER 17 09 04; Massa de l'element 0.24 kg; Volum 0.00016 m3
Residus:
- embalatge: re150101 Envasos de paper i cartró. (component de residu); rendiment 0.058 kg; Codi LER 15 01 01; Massa de l'element 1 kg; Volum 0.001333 m3

**mt15sja120** kg Segellat amb màstic estanc i deformable
Dades tècniques: Cost energètic 0.291 MJ; Emissió de CO2 0.014 kg; Codi LER 17 09 04; Massa de l'element 1 kg; Volum 0.000667 m3
Residus:
- embalatge: re170203 Plàstic. (component de residu); rendiment 0.003 kg; Codi LER 17 02 03; Massa de l'element 1 kg; Volum 0.001667 m3

**mt28reh010d** kg Morter d'enduriment ràpid
Dades tècniques: Cost energètic 3.340 MJ; Emissió de CO2 0.250 kg; Codi LER 17 01 01; Massa de l'element 1 kg; Volum 0.000667 m3
