# Impermeabilització de dipòsit d'aigua amb revestiment sintètic

- Propietat de l'arxiu: CYPE Ingenieros S.A.
- Format: FIEBDC-3/2016
- Programa: Generador de preus de la construcció. CYPE Ingenieros, S.A.
- Data: 04/07/2024
- Divisa: EUR
- Costos indirectes: 3 %
- IVA: 21 %

## N Aïllaments e impermeabilitzacions

### NI Impermeabilitzacions

#### NIA Fosses d'ascensor, depòsits i piscines

**NIA200** m² Impermeabilització de dipòsit d'aigua amb revestiment sintètic.
Impermeabilització de dipòsit d'aigua constituït per mur de superfície llisa de formigó, elements prefabricats de formigó o enlluït de morter ric en ciment, amb dues mans de revestiment sintètic impermeabilitzant a base de resines epoxi en dispersió aquosa amb enduridor amínic, MasterSeal M 338 "MBCC de Sika", amb certificat de potabilitat, amb un rendiment de 0,5 kg/m².
Inclou: Neteja i preparació de la superfície. Aplicació de l'impermeabilitzant.
Criteri d'amidament de projecte: Superfície mesurada segons documentació gràfica de Projecte.
Criteri de mesura d'obra: Es mesurarà la superfície realment executada segons especificacions de Projecte.

| Codi | Ut | Descripció | Rendiment | Preu | Import |
|---|---|---|---|---|---|
| mt15bas260a | kg | Revestiment sintètic impermeabilitzant a base de resines epoxi en dispersió aquosa amb enduridor amínic, MasterSeal M 338 "MBCC de Sika", amb certificat de potabilitat, color gris, permeable al vapor d'aigua, impermeable a l'aigua i al diòxid de carboni, amb resistència a les glaçades i a la intempèrie, amb alta resistència als agents químics, segons UNE-EN 1504-2. (material) | 0.5 | 10.85 | 5.425 |
| mo032 | h | Oficial 1ª aplicador de productes impermeabilitzants. (mà d'obra) | 0.288 | 28.42 | 8.185 |
| mo070 | h | Ajudant aplicador de productes impermeabilitzants. (mà d'obra) | 0.288 | 25.28 | 7.281 |
| % | % | Costos directes complementaris | 2 % | 20.891 | 0.418 |
|  |  | Costos directes |  |  | 21.309 |

Residus:
- col·locació: mt15bas260a; factor de residu 0.03

## Recursos

**mt15bas260a** kg Revestiment sintètic impermeabilitzant a base de resines epoxi en dispersió aquosa amb enduridor amínic
Dades tècniques: Cost energètic 86.761 MJ; Emissió de CO2 3.294 kg; Codi LER 17 09 04; Massa de l'element 1 kg; Volum 0.000667 m3
Residus:
- embalatge: re170203 Plàstic. (component de residu); rendiment 0.003 kg; Codi LER 17 02 03; Massa de l'element 1 kg; Volum 0.001667 m3
