# Impermeabilització de mur de fàbrica en contacte amb el terreny, per la seva cara exterior, amb emulsions asfàltiques

- Propietat de l'arxiu: CYPE Ingenieros S.A.
- Format: FIEBDC-3/2016
- Programa: Generador de preus de la construcció. CYPE Ingenieros, S.A.
- Data: 04/07/2024
- Divisa: EUR
- Costos indirectes: 3 %
- IVA: 21 %

## N Aïllaments e impermeabilitzacions

### NI Impermeabilitzacions

#### NIM Murs en contacte amb el terreny

**NIM010** m² Impermeabilització de mur de fàbrica en contacte amb el terreny, per la seva cara exterior, amb emulsions asfàltiques.
Impermeabilització de mur de fàbrica de blocs de formigó en contacte amb el terreny, per la seva cara exterior, amb emulsió bituminosa aniònica monocomponent, a base de betums i resines, MasterSeal M 431 "MBCC de Sika", aplicada en dues mans, (rendiment: 1,2 kg/m² cada mà); sobre una capa de regularització de morter de ciment, industrial, amb additiu hidròfug, M-7,5, de 2 cm d'espessor, acabat arremolinat.
Inclou: Aplicació de la capa de regularització. Execució amb morter de l'angle a mitja canya. Aplicació de la primera mà. Aplicació de la segona mà.
Criteri d'amidament de projecte: Superfície mesurada segons documentació gràfica de Projecte.
Criteri de mesura d'obra: Es mesurarà la superfície realment executada segons especificacions de Projecte.

| Codi | Ut | Descripció | Rendiment | Preu | Import |
|---|---|---|---|---|---|
| mt08aaa010a | m³ | Aigua. (material) | 0.007 | 1.5 | 0.011 |
| mt09mif010ja | t | Morter industrial per a obra de paleta, de ciment, color gris, amb additiu hidròfug, categoria M-7,5 (resistència a compressió 7,5 N/mm²), subministrat en sacs, segons UNE-EN 998-2. (material) | 0.038 | 60.97 | 2.317 |
| mt14ieb010d | kg | Emulsió bituminosa aniònica monocomponent, a base de betums i resines, MasterSeal M 431 "MBCC de Sika". (material) | 2.4 | 2.21 | 5.304 |
| mo032 | h | Oficial 1ª aplicador de productes impermeabilitzants. (mà d'obra) | 0.132 | 28.42 | 3.751 |
| mo070 | h | Ajudant aplicador de productes impermeabilitzants. (mà d'obra) | 0.132 | 25.28 | 3.337 |
| mo020 | h | Oficial 1ª construcció. (mà d'obra) | 0.53 | 28.42 | 15.063 |
| mo113 | h | Peó ordinari construcció. (mà d'obra) | 0.265 | 23.81 | 6.310 |
| % | % | Costos directes complementaris | 2 % | 36.093 | 0.722 |
|  |  | Costos directes |  |  | 36.815 |

Residus:
- col·locació: mt09mif010ja; factor de residu 0.0189
- col·locació: mt14ieb010d Emulsió bituminosa aniònica monocomponent, a base de betums i resines, MasterSeal M 431 "MBCC de Sika"; factor de residu 0.035

## Recursos

**mt08aaa010a** m³ Aigua
Dades tècniques: Cost energètic 60.000 MJ; Emissió de CO2 30.000 kg

**mt09mif010ja** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt14ieb010d** kg Emulsió bituminosa aniònica monocomponent, a base de betums i resines, MasterSeal M 431 "MBCC de Sika"
Dades tècniques: Cost energètic 32.726 MJ; Emissió de CO2 0.271 kg; Codi LER 17 03 02; Massa de l'element 1 kg; Volum 0.001 m3
Residus:
- embalatge: re150104 Envasos metàl·lics. (component de residu); rendiment 0.08 kg; Codi LER 15 01 04; Massa de l'element 1 kg; Volum 0.001667 m3
