# Pintura de poliuretà alifàtic, sobre terra de garatge

- Propietat de l'arxiu: CYPE Ingenieros S.A.
- Format: FIEBDC-3/2016
- Programa: Generador de preus de la construcció. CYPE Ingenieros, S.A.
- Data: 30/09/2024
- Divisa: EUR
- Costos indirectes: 3 %
- IVA: 21 %

## R Revestiments i extradossats

### RO Pintures per ús específic

#### ROO Garatges

**ROO020** m² Pintura de poliuretà alifàtic, sobre terra de garatge.
Aplicació manual de dues mans de pintura de poliuretà alifàtic MasterTop TC 445 "MBCC de Sika", color gris RAL 7037, acabat mat, textura llisa, (rendiment: 0,2 l/m² cada mà); prèvia aplicació d'una mà d'emprimació incolora de dos components, MasterTop P 622 "MBCC de Sika", a base de resina epoxi sense dissolvents, de baixa viscositat, sobre terra de garatge de formigó.
Inclou: Neteja general de la superfície suport. Preparació de la mescla. Aplicació d'una mà de fons. Aplicació de dues mans d'acabat.
Criteri d'amidament de projecte: Superfície mesurada segons documentació gràfica de Projecte, amb el mateix criteri que el suport base.
Criteri de mesura d'obra: Es mesurarà la superfície realment executada segons especificacions de Projecte, amb el mateix criteri que el suport base.

| Codi | Ut | Descripció | Rendiment | Preu | Import |
|---|---|---|---|---|---|
| mt27upx040c | kg | Emprimació incolora de dos components, MasterTop P 622 "MBCC de Sika", a base de resina epoxi sense dissolvents, de baixa viscositat, per aplicar sobre superfície suport de formigó o de morter. (material) | 0.5 | 12.87 | 6.435 |
| mt27upx020oh | kg | Vernís de dos components per a interior, MasterTop TC 445 "MBCC de Sika", a base de poliuretà alifàtic i dissolvent, color vermell RAL 3013, acabat mat, textura llisa, per a aplicar amb corró de pèl curt, amb resistència als raigs UV i a la intempèrie i amb alta resistència als agents químics. (material) | 0.4 | 16.9 | 6.760 |
| mo038 | h | Oficial 1ª pintor. (mà d'obra) | 0.144 | 28.42 | 4.092 |
| mo076 | h | Ajudant pintor. (mà d'obra) | 0.144 | 25.28 | 3.640 |
| % | % | Costos directes complementaris | 2 % | 20.927 | 0.419 |
|  |  | Costos directes |  |  | 21.346 |

Residus:
- col·locació: mt27upx040c; factor de residu 0.03
- col·locació: mt27upx020oh; factor de residu 0.0275

## Recursos

**mt27upx040c** kg Emprimació incolora de dos components
Dades tècniques: Cost energètic 86.761 MJ; Emissió de CO2 3.294 kg; Codi LER 17 09 04; Massa de l'element 1 kg; Volum 0.000667 m3
Residus:
- embalatge: re170203 Plàstic. (component de residu); rendiment 0.003 kg; Codi LER 17 02 03; Massa de l'element 1 kg; Volum 0.001667 m3

**mt27upx020oh** kg Vernís de dos components per a interior
Dades tècniques: Cost energètic 32.566 MJ; Emissió de CO2 1.931 kg; Codi LER 08 01 11; Massa de l'element 1 kg; Volum 0.001111 m3
Residus:
- embalatge: re150104 Envasos metàl·lics. (component de residu); rendiment 0.08 kg; Codi LER 15 01 04; Massa de l'element 1 kg; Volum 0.001667 m3
