# Revestiment de paviment industrial, sistema MasterTop PG "MBCC de Sika"

- Propietat de l'arxiu: CYPE Ingenieros S.A.
- Format: FIEBDC-3/2016
- Programa: Generador de preus de la construcció. CYPE Ingenieros, S.A.
- Data: 12/06/2024
- Divisa: EUR
- Costos indirectes: 3 %
- IVA: 21 %

## R Revestiments i extradossats

### RS Paviments

#### RSI Sistemes de paviments industrials i decoratius

**RSI025** m² Revestiment de paviment industrial, sistema MasterTop PG "MBCC de Sika".
Revestiment de paviment industrial, realitzat sobre base de formigó endurit, amb el sistema MasterTop 135 PG "MBCC de Sika", apte per a aparcaments, en interiors, mitjançant l'aplicació successiva de: morter, MasterEmaco P 200 "MBCC de Sika", com a pont d'unió, (2 kg/m²); capa base de 10 mm d'espessor amb morter fluït d'enduriment ràpid, MasterTop 135 PG "MBCC de Sika", CT - C60 - F10 - A6, segons UNE-EN 13813, color gris (20 kg/m²) i acabat superficial mitjançant remolinat i polit mecànics.
Criteri de valoració econòmica: El preu no inclou la superfície suport ni l'execució i el segellat dels junts.
Inclou: Neteja de la superfície suport. Replanteig de les juntes i draps de treball. Aplicació del morter. Aplicació de la capa de rodadura. Estesa del líquid reductor de l'evaporació i millorador superficial. Fratasado mecànic de la superfície. Curat del formigó. Neteja final del paviment.
Criteri d'amidament de projecte: Superfície mesurada en projecció horitzontal, segons documentació gràfica de Projecte.
Criteri de mesura d'obra: Es mesurarà, en projecció horitzontal, la superfície realment executada segons especificacions de Projecte.

| Codi | Ut | Descripció | Rendiment | Preu | Import |
|---|---|---|---|---|---|
| mt09reh010d | kg | Morter, MasterEmaco P 200 "MBCC de Sika", a base de ciments especials, resines i àrids seleccionats, permeable al vapor d'aigua i amb alta resistència a cicles de congelació i desglaç, com pont d'unió per a materials cimentosos sobre formigó. (material) | 2 | 1.15 | 2.300 |
| mt09bnc015d | kg | Morter fluït d'enduriment ràpid, MasterTop 135 PG "MBCC de Sika", CT - C60 - F10 - A6, segons UNE-EN 13813, color gris, compost de ciment i additius, amb resistència als sulfats, als àlcalis i a l'aigua de mar i una resistència a la abrasió segons el mètode Böhme UNE-EN 13892-3 de 6 cm³ / 50 cm². (material) | 20 | 0.99 | 19.800 |
| mq06pym020 | h | Mescladora-bombadora per morters autoanivellants. (maquinària) | 0.2 | 10.91 | 2.182 |
| mq06fra010 | h | Arremolinadora mecànica de formigó. (maquinària) | 0.25 | 5.68 | 1.420 |
| mq06aca030 | h | Polidora per a paviments de formigó, composta per plats giratoris als que s'acoblen una sèrie de moles abrasives diamantades, refrigerades amb aigua, amb sistema d'aspiració. (maquinària) | 0.2 | 14.18 | 2.836 |
| mo121 | h | Oficial 1ª aplicador de paviments industrials. (mà d'obra) | 0.929 | 28.42 | 26.402 |
| mo122 | h | Ajudant aplicador de paviments industrials. (mà d'obra) | 0.929 | 25.28 | 23.485 |
| % | % | Costos directes complementaris | 2 % | 78.425 | 1.569 |
|  |  | Costos directes |  |  | 79.994 |

Residus:
- col·locació: mt09reh010d; factor de residu 0.0063
- col·locació: mt09bnc015d; factor de residu 0.0063

## Recursos

**mt09reh010d** kg Morter, MasterEmaco P 200 "MBCC de Sika"
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt09bnc015d** kg Morter fluït d'enduriment ràpid
Dades tècniques: Cost energètic 7.294 MJ; Emissió de CO2 0.494 kg; Codi LER 17 01 01; Massa de l'element 1 kg; Volum 0.000667 m3
Residus:
- embalatge: re150101 Envasos de paper i cartró; rendiment 0.014 kg
- embalatge: re170201 Fusta; rendiment 0.001 kg
- embalatge: re170203 Plàstic; rendiment 0.003 kg
