# Segellat de junt en paviment continu de formigó, amb massilla

- Propietat de l'arxiu: CYPE Ingenieros S.A.
- Format: FIEBDC-3/2016
- Programa: Generador de preus de la construcció. CYPE Ingenieros, S.A.
- Data: 12/06/2024
- Divisa: EUR
- Costos indirectes: 3 %
- IVA: 21 %

## R Revestiments i extradossats

### RS Paviments

#### RSN Junts en paviments continus de formigó

**RSN130** m Segellat de junt en paviment continu de formigó, amb massilla.
Segellat de junt de 10 mm d'amplada i 20 mm de profunditat en paviment continu de formigó, mitjançant col·locació de cordó de polietilè expandit de cel·les tancades, de secció circular de 6 mm de diàmetre, MasterSeal 920 "MBCC de Sika" com obturador de fons; aplicació amb brotxa d'emprimació monocomponent a base de poliuretà, MasterSeal P 147 "MBCC de Sika", incolora en les vores del junt; i posterior aplicació amb pistola manual o pneumàtica, de massilla elastòmera monocomponent a base de poliuretà, MasterSeal NP 474 "MBCC de Sika", de color blanc, com a material de segellat. Inclús cinta adhesiva de pintor per a protecció de les vores del junt.
Inclou: Neteja i preparació de l'interior de la junta. Col·locació del cordó per ompliment del fons. Aplicació de l'emprimació. Aplicació del material de segellat.
Criteri d'amidament de projecte: Longitud mesurada segons documentació gràfica de Projecte.
Criteri de mesura d'obra: Es mesurarà la longitud realment executada segons especificacions de Projecte.

| Codi | Ut | Descripció | Rendiment | Preu | Import |
|---|---|---|---|---|---|
| mt27wav020b | m | Cinta adhesiva de pintor, de 50 mm d'amplada. (material) | 2 | 0.2 | 0.400 |
| mt15bas010A | m | Cordó de polietilè expandit de cel·les tancades, de secció circular de 15 mm de diàmetre, MasterSeal 920 "MBCC de Sika", per al replè de fons de junt. (material) | 1.05 | 0.08 | 0.084 |
| mt15bas020d | l | Emprimació monocomponent a base de poliuretà, MasterSeal P 147 "MBCC de Sika", incolora, per millorar la cohesió de les vores del junt a segellar i incrementar l'adherència amb la massilla segelladora. (material) | 0.01 | 20.31 | 0.203 |
| mt15bas030m | U | Cartutx de massilla elastòmera monocomponent a base de poliuretà, MasterSeal NP 474 "MBCC de Sika", de color blanc, de 600 ml, tipus F-25 HM segons UNE-EN ISO 11600, d'alta adherència i d'enduriment ràpid, amb elevades propietats elàstiques, resistència a la intempèrie, a l'envelliment i als rajos UV, apta per estar en contacte amb aigua potable, duresa Shore A aproximada de 35 i allargament en trencament > 600%, segons UNE-EN ISO 11600. (material) | 0.167 | 6.58 | 1.099 |
| mo020 | h | Oficial 1ª construcció. (mà d'obra) | 0.248 | 28.42 | 7.048 |
| % | % | Costos directes complementaris | 2 % | 8.834 | 0.177 |
|  |  | Costos directes |  |  | 9.011 |

Residus:
- col·locació: mt27wav020b Cinta adhesiva de pintor, de 50 mm d'amplada; factor de residu 0.0440299
- col·locació: mt15bas010A; factor de residu 0.044
- col·locació: mt15bas020d; factor de residu 0.03
- col·locació: mt15bas030m; factor de residu 0.06

## Recursos

**mt27wav020b** m Cinta adhesiva de pintor, de 50 mm d'amplada
Dades tècniques: Cost energètic 0.004 MJ; Emissió de CO2 0.006 kg; Codi LER 20 01 01; Massa de l'element 0.0067 kg; Volum 0.000009 m3

**mt15bas010A** m Cordó de polietilè expandit de cel·les tancades
Dades tècniques: Cost energètic 28.456 MJ; Emissió de CO2 0.742 kg; Codi LER 17 02 03; Massa de l'element 0.168 kg; Volum 0.00028 m3
Residus:
- embalatge: re170201 Fusta. (component de residu); rendiment 0.04 kg; Codi LER 17 02 01; Massa de l'element 1 kg; Volum 0.000909 m3

**mt15bas020d** l Emprimació monocomponent a base de poliuretà
Dades tècniques: Cost energètic 123.182 MJ; Emissió de CO2 5.983 kg; Codi LER 17 09 04; Massa de l'element 0.85 kg; Volum 0.000567 m3
Residus:
- embalatge: re150104 Envasos metàl·lics. (component de residu); rendiment 0.064 kg; Codi LER 15 01 04; Massa de l'element 1 kg; Volum 0.001667 m3

**mt15bas030m** U Cartutx de massilla elastòmera monocomponent a base de poliuretà
Dades tècniques: Cost energètic 113.498 MJ; Emissió de CO2 5.521 kg; Codi LER 17 09 04; Massa de l'element 0.72 kg; Volum 0.00048 m3
Residus:
- embalatge: re170203 Plàstic. (component de residu); rendiment 0.1 kg; Codi LER 17 02 03; Massa de l'element 1 kg; Volum 0.001667 m3
