# Revestiment per a la protecció del formigó o morter enfront de la carbonatació i ambients agressius contaminats

- Propietat de l'arxiu: CYPE INGENIEROS, S.A.
- Format: FIEBDC-3/2002
- Divisa: EUR
- Costos indirectes: 3.00 %
- IVA: 21.00 %

## E Estructures

### EH Formigó armat

#### EHO Proteccions

**EHO200** m² Revestiment per a la protecció del formigó o morter enfront de la carbonatació i ambients agressius contaminats.
Aplicació manual de dues mans de revestiment rígid a base de resines acríliques en dispersió aquosa, MasterProtect 320 "MBCC de Sika", color blanc, acabat mat, textura llisa, (rendiment: 200 g/m² cada mà), per a la protecció del formigó o morter enfront de la carbonatació i ambients agressius contaminats.
Inclou: Neteja de la superfície suport. Aplicació del producte.
Criteri d'amidament de projecte: Superfície mesurada segons documentació gràfica de Projecte.
Criteri de mesura d'obra: Es mesurarà la superfície realment executada segons especificacions de Projecte.

| Codi | Ut | Descripció | Rendiment | Preu | Import |
|---|---|---|---|---|---|
| mt27tsb010sa | kg | Revestiment rígid a base de resines acríliques en dispersió aquosa, MasterProtect 320 "MBCC de Sika", color blanc, acabat mat, textura llisa, impermeable al diòxid de carboni i permeable al vapor d'aigua, per a la protecció de formigó o morter, enfront de la carbonatació i ambients agressius contaminats, segons UNE-EN 1504-2. (material) | 0.400 | 5.15 | 2.06 |
| mo020 | h | Oficial 1ª construcció. (mà d'obra) | 0.222 | 28.42 | 6.31 |
| mo113 | h | Peó ordinari construcció. (mà d'obra) | 0.222 | 23.81 | 5.29 |
| % | % | Costos directes complementaris | 2 % | 13.66 | 0.27 |
|  |  | Costos directes |  |  | 13.93 |
