# Impregnació hidròfuga, per a la protecció del formigó o morter enfront de la humitat, la intempèrie i les gelades

- Propietat de l'arxiu: CYPE INGENIEROS, S.A.
- Format: FIEBDC-3/2002
- Divisa: EUR
- Costos indirectes: 3.00 %
- IVA: 21.00 %

## E Estructures

### EH Formigó armat

#### EHO Proteccions

**EHO210** m² Impregnació hidròfuga, per a la protecció del formigó o morter enfront de la humitat, la intempèrie i les gelades.
Aplicació manual d'una mà d'impregnació hidròfuga i oleòfuga, MasterProtect H 305 "MBCC de Sika", (rendiment: 0,2 l/m²), per a la protecció del formigó o morter enfront de la humitat, la intempèrie i les gelades.
Inclou: Neteja de la superfície suport. Aplicació del producte.
Criteri d'amidament de projecte: Superfície mesurada segons documentació gràfica de Projecte.
Criteri de mesura d'obra: Es mesurarà la superfície realment executada segons especificacions de Projecte.

| Codi | Ut | Descripció | Rendiment | Preu | Import |
|---|---|---|---|---|---|
| mt27tsb030d | l | Impregnació hidròfuga i oleòfuga, MasterProtect H 305 "MBCC de Sika", incolora, a base d'alcoxisilà de alquil en base aquosa, sense dissolvents, amb una profunditat mitja de penetració de 6,8 mm, repel·lent de l'aigua i la brutícia, amb propietats tixòtropes, permeable al vapor d'aigua, antifloridura i antiverdet, amb efecte preventiu de les eflorescències i amb resistència als raigs UV i als àlcalis, per a aplicació sobre superfícies de formigó, morter, maó ceràmic o pedra natural. (material) | 0.200 | 6.41 | 1.28 |
| mo038 | h | Oficial 1ª pintor. (mà d'obra) | 0.443 | 28.42 | 12.59 |
| % | % | Costos directes complementaris | 2 % | 13.87 | 0.28 |
|  |  | Costos directes |  |  | 14.15 |
