# Forjat reticular amb cassetó recuperable i pilars

- Propietat de l'arxiu: CYPE INGENIEROS, S.A.
- Format: FIEBDC-3/2002
- Divisa: EUR
- Costos indirectes: 3.00 %
- IVA: 21.00 %

## E Estructures

### EH Formigó armat

#### EHR Sostres reticulars

**EHR025** m² Forjat reticular amb cassetó recuperable i pilars.
Estructura de formigó armat, realitzada amb formigó HA-25/F/20/XC2 fabricat en central, amb un volum total de formigó en forjat amb cassetó recuperable i pilars de 0,207 m³/m², i acer UNE-EN 10080 B 500 S en zona d'àbacs, bigues, nervis, cèrcols i pilars, amb una quantia total de 24 kg/m², composta dels següents elements: SOSTRE RETICULAR: horitzontal, amb 15% de zones massisses, cantell 30 = 25+5 cm; nervis de formigó "in situ" de 12 cm de gruix, intereix 70 cm; cassetó recuperable de PVC, 64x70x25 cm; capa de compressió de 5 cm de gruix, amb armadura de repartiment formada per malla electrosoldada ME 20x20 Ø 5-5 B 500 T 6x2,20 UNE-EN 10080; amb muntatge i desmuntatge de sistema d'encofrat continu, amb acabat vist amb textura llisa, format per: superfície encofrant de taulers de fusta tractada, reforçats amb varetes i perfils, amortitzables en 20 usos; estructura suport horitzontal de sotaponts metàl·lics i accessoris de muntatge, amortitzables en 150 usos i estructura suport vertical de puntals metàl·lics, amortitzables en 150 usos, en zones massisses i muntatge i desmuntatge de sistema d'encofrat continu, format per: superfície encofrant de cassetons recuperables; estructura suport horitzontal de portasotaponts i guies metàl·liques i accessoris de muntatge, amortitzables en 150 usos i estructura suport vertical de puntals metàl·lics, amortitzables en 150 usos, en zones alleugerides; PILARS: amb altura lliure de fins a 3 m i 30x30 cm de secció mitja, amb muntatge i desmuntatge del sistema d'encofrat de xapes metàl·liques reutilitzables. Inclús filferro de lligar, separadors, líquid desencofrant MasterFinish RL 211 "MBCC de Sika", per evitar l'adherència del formigó a l'encofrat i agent filmogen MasterKure 220 WB "MBCC de Sika", per la cura de formigons i morters.
Criteri de valoració econòmica: El preu inclou l'elaboració de la ferralla (tall, doblegat i conformat d'elements) en taller industrial i el muntatge en el lloc definitiu de la seva col·locació en obra.
Inclou: PILARS: Replanteig. Col·locació de les armadures amb separadors homologats. Muntatge del sistema d'encofrat. Abocament i compactació del formigó. Desmuntatge del sistema d'encofrat. Curat del formigó. FORJAT: Replanteig del sistema d'encofrat. Muntatge del sistema d'encofrat. Replanteig de la geometria de la planta sobre l'encofrat. Col·locació de cassetons. Col·locació de les armadures amb separadors homologats. Abocament i compactació del formigó. Reglejat i anivellació de la capa de compressió. Curat del formigó. Desmuntatge del sistema d'encofrat. Recuperació dels cassetons.
Criteri d'amidament de projecte: Superfície mesurada en veritable magnitud des de les cares exteriors dels cèrcols del perímetre, segons documentació gràfica de Projecte, deduint els buits de superfície major de 6 m².
Criteri de mesura d'obra: Es mesurarà, en veritable magnitud, des de les cares exteriors dels cèrcols del perímetre, la superfície realment executada segons especificacions de Projecte, deduint els buits de superfície major de 6 m². Es consideren inclosos tots els elements integrants de l'estructura senyalats en els plànols i detalls del Projecte.

| Codi | Ut | Descripció | Rendiment | Preu | Import |
|---|---|---|---|---|---|
| mt07aco020b | U | Separador homologat per pilars. (material) | 0.500 | 0.06 | 0.03 |
| mt08eup010b | m² | Xapa metàl·lica de 50x50 cm, per a encofrat de pilars de formigó armat de secció rectangular o quadrada, de fins a 3 m d'altura, inclús accessoris de muntatge. (material) | 0.007 | 48.00 | 0.34 |
| mt50spa081a | U | Puntal metàl·lic telescòpic, de fins a 3 m d'altura. (material) | 0.034 | 19.25 | 0.65 |
| mt08eft035a | m² | Tauler de fusta tractada, de 30 mm d'espessor, reforçat amb varetes i perfils, per a encofrat de forjat reticular amb cassetó recuperable, per deixar un acabat vist del formigó. (material) | 0.008 | 61.90 | 0.50 |
| mt08eva030 | m² | Estructura suport per a encofrat recuperable, composta de: sotaponts metàl·lics i accessoris de muntatge. (material) | 0.001 | 102.00 | 0.10 |
| mt08eva035 | m² | Estructura suport per a encofrat de cassetons recuperables, composta de: portasotaponts i guies metàl·liques i accessoris de muntatge. (material) | 0.006 | 114.00 | 0.68 |
| mt08cim030b | m³ | Fusta de pi. (material) | 0.001 | 355.50 | 0.36 |
| mt08var060 | kg | Puntes d'acer de 20x100 mm. (material) | 0.006 | 8.75 | 0.05 |
| mt08dba010e | l | Agent desemmotllant biodegradable en fase aquosa MasterFinish RL 211 "MBCC de Sika", per a formigons amb acabat vist. (material) | 0.002 | 4.73 | 0.01 |
| mt07cre010b | U | Cassetó recuperable de PVC, 64x70x25 cm. Inclús peces especials. (material) | 0.035 | 60.50 | 2.12 |
| mt07aco020g | U | Separador homologat per forjats reticulars. (material) | 1.200 | 0.06 | 0.07 |
| mt07aco010c | kg | Ferralla elaborada en taller industrial amb acer en barres corrugades, UNE-EN 10080 B 500 S, de varis diàmetres. (material) | 24.000 | 1.60 | 38.40 |
| mt08var050 | kg | Filferro galvanitzat per a lligar, de 1,30 mm de diàmetre. (material) | 0.177 | 1.50 | 0.27 |
| mt07ame010d | m² | Malla electrosoldada ME 20x20 Ø 5-5 B 500 T 6x2,20 UNE-EN 10080. (material) | 1.100 | 2.52 | 2.77 |
| mt10haf010ctms | m³ | Formigó HA-25/F/20/XC2, fabricat en central. (material) | 0.217 | 92.20 | 20.01 |
| mt08cur010g | l | Agent filmogen MasterKure 220 WB "MBCC de Sika", per la cura de formigons i morters, amb acabat vist. (material) | 0.150 | 3.33 | 0.50 |
| op00ciz020 |  | Cisalla per a acer en barres corrugades. | 1.000 | 0.00 | 0.00 |
| op00ata010 |  | Lligadora de ferralla. | 1.000 | 0.00 | 0.00 |
| op00sie020 |  | Serra de disc fix, per a taula de treball. | 1.000 | 0.00 | 0.00 |
| au00auh010 |  | Cubilot. | 1.000 | 0.00 | 0.00 |
| au00auh040 |  | Vibrador de formigó, elèctric. | 1.000 | 0.00 | 0.00 |
| au00auh030 |  | Castellet de formigonat. | 1.000 | 0.00 | 0.00 |
| mo044 | h | Oficial 1ª encofrador. (mà d'obra) | 0.962 | 28.39 | 27.31 |
| mo091 | h | Ajudant encofrador. (mà d'obra) | 0.988 | 25.25 | 24.95 |
| mo043 | h | Oficial 1ª ferrallista. (mà d'obra) | 0.332 | 28.39 | 9.43 |
| mo090 | h | Ajudant ferrallista. (mà d'obra) | 0.332 | 25.25 | 8.38 |
| mo045 | h | Oficial 1ª estructurista, en treballs de posada en obra del formigó. (mà d'obra) | 0.074 | 28.39 | 2.10 |
| mo092 | h | Ajudant estructurista, en treballs de posada en obra del formigó. (mà d'obra) | 0.300 | 25.25 | 7.58 |
| % | % | Costos directes complementaris | 2 % | 146.61 | 2.93 |
|  |  | Costos directes |  |  | 149.54 |
