# Reparació estructural de formigó, amb morter fluid a base de ciment

- Propietat de l'arxiu: CYPE INGENIEROS, S.A.
- Format: FIEBDC-3/2002
- Divisa: EUR
- Costos indirectes: 3.00 %
- IVA: 21.00 %

## E Estructures

### EH Formigó armat

#### EHY Reparacions

**EHY021** m² Reparació estructural de formigó, amb morter fluid a base de ciment.
Aplicació manual de morter fluït monocomponent, reforçat amb fibres i resistent als sulfats, d'elevada resistència mecànica, elevat mòdul d'elasticitat i retracció compensada, MasterEmaco S 5450 PG "MBCC de Sika", amb una resistència a compressió a 28 dies major o igual a 55 N/mm² i un mòdul d'elasticitat major o igual a 20000 N/mm², classe R4, tipus CC, segons UNE-EN 1504-3, Euroclasse A1 de reacció al foc, segons UNE-EN 13501-1, compost de ciment, àrids de granulometria seleccionada i fibres sintètiques de poliacrilonitril, amb baix contingut en cromat i exempt de clorurs, en capa de 40 mm de gruix mitjà, de consistència fluïda, per a reparació i reforç estructural de forjat de formigó.
Criteri de valoració econòmica: El preu inclou el muntatge i desmuntatge del sistema d'encofrat.
Inclou: Humectació de la superfície suport. Muntatge del sistema d'encofrat. Preparació de la mescla. Aplicació del producte. Curat. Desmuntatge del sistema d'encofrat.
Criteri d'amidament de projecte: Superfície mesurada segons documentació gràfica de Projecte.
Criteri de mesura d'obra: Es mesurarà la superfície realment executada segons especificacions de Projecte.

| Codi | Ut | Descripció | Rendiment | Preu | Import |
|---|---|---|---|---|---|
| mt09reh070d | kg | Morter fluït monocomponent, reforçat amb fibres i resistent als sulfats, d'elevada resistència mecànica, elevat mòdul d'elasticitat i retracció compensada, MasterEmaco S 5450 PG "MBCC de Sika", amb una resistència a compressió a 28 dies major o igual a 55 N/mm² i un mòdul d'elasticitat major o igual a 20000 N/mm², classe R4, tipus CC, segons UNE-EN 1504-3, Euroclasse A1 de reacció al foc, segons UNE-EN 13501-1, compost de ciment, àrids de granulometria seleccionada i fibres sintètiques de poliacrilonitril, amb baix contingut en cromat i exempt de clorurs, permeable al vapor d'aigua, impermeable a l'aigua i als clorurs i amb efecte protector enfront de la carbonatació, per a reparació estructural del formigó. (material) | 76.000 | 1.06 | 80.56 |
| mt08aaa010a | m³ | Aigua. (material) | 0.008 | 1.50 | 0.01 |
| mt50spa052b | m | Tauló de fusta de pi, de 20x7,2 cm. (material) | 0.020 | 6.32 | 0.13 |
| mt50spa101 | kg | Claus d'acer. (material) | 0.030 | 1.87 | 0.06 |
| mt50spa081a | U | Puntal metàl·lic telescòpic, de fins a 3 m d'altura. (material) | 0.013 | 19.25 | 0.25 |
| mo020 | h | Oficial 1ª construcció. (mà d'obra) | 0.185 | 28.42 | 5.26 |
| mo113 | h | Peó ordinari construcció. (mà d'obra) | 0.185 | 23.81 | 4.40 |
| % | % | Costos directes complementaris | 2 % | 90.67 | 1.81 |
|  |  | Costos directes |  |  | 92.48 |
