# Reparació estructural de formigó, amb morter a base de resina epoxi

- Propietat de l'arxiu: CYPE INGENIEROS, S.A.
- Format: FIEBDC-3/2002
- Divisa: EUR
- Costos indirectes: 3.00 %
- IVA: 21.00 %

## E Estructures

### EH Formigó armat

#### EHY Reparacions

**EHY025** m² Reparació estructural de formigó, amb morter a base de resina epoxi.
Aplicació manual de morter de reparació de dos components a base de resina epoxi, tixòtrop i amb altes resistències mecàniques, MasterEmaco S 2600 "MBCC de Sika", amb una resistència a compressió a 28 dies major o igual a 45 N/mm² i un mòdul d'elasticitat major o igual a 20000 N/mm², classe R4 segons UNE-EN 1504-3, Euroclasse F de reacció al foc, segons UNE-EN 13501-1, en capa de 20 mm de gruix mitjà, amb acabat superficial remolinat amb esponja o remolinador, per a reparació i reforç estructural d'element de formigó.
Inclou: Preparació de la mescla. Aplicació del producte. Perfilat de les arestes.
Criteri d'amidament de projecte: Superfície mesurada segons documentació gràfica de Projecte.
Criteri de mesura d'obra: Es mesurarà la superfície realment executada segons especificacions de Projecte.

| Codi | Ut | Descripció | Rendiment | Preu | Import |
|---|---|---|---|---|---|
| mt09reh170b | kg | Morter de reparació de dos components a base de resina epoxi, tixòtrop i amb altes resistències mecàniques, MasterEmaco S 2600 "MBCC de Sika", amb una resistència a compressió a 28 dies major o igual a 45 N/mm² i un mòdul d'elasticitat major o igual a 20000 N/mm², classe R4 segons UNE-EN 1504-3, Euroclasse F de reacció al foc, segons UNE-EN 13501-1, per a reparació estructural del formigó. (material) | 38.000 | 5.35 | 203.30 |
| mo020 | h | Oficial 1ª construcció. (mà d'obra) | 0.561 | 28.42 | 15.94 |
| mo113 | h | Peó ordinari construcció. (mà d'obra) | 0.561 | 23.81 | 13.36 |
| % | % | Costos directes complementaris | 2 % | 232.60 | 4.65 |
|  |  | Costos directes |  |  | 237.25 |
