# Impermeabilització de la fossa d'ascensor amb morter

- Propietat de l'arxiu: CYPE INGENIEROS, S.A.
- Format: FIEBDC-3/2002
- Divisa: EUR
- Costos indirectes: 3.00 %
- IVA: 21.00 %

## N Aïllaments e impermeabilitzacions

### NI Impermeabilitzacions

#### NIA Fosses d'ascensor, depòsits i piscines

**NIA020** m² Impermeabilització de la fossa d'ascensor amb morter.
Impermeabilització de fossa d'ascensor constituït per mur de superfície llisa de formigó, elements prefabricats de formigó o enlluït de morter ric en ciment, amb morter cimentós impermeabilitzant flexible bicomponent MasterSeal 550 "MBCC de Sika", de color gris, aplicat amb brotxa en dues o més capes, sobre el suport humitejat, fins a aconseguir un gruix mínim total de 2 mm.
Criteri de valoració econòmica: El preu no inclou la impermeabilització de cantonades i trobades.
Inclou: Humectació del suport. Estesa d'una primera capa, estrenyent el producte sobre el suport humitejat. Assecat. Estesa d'una segona capa amb la mateixa consistència que la primera. Repassos i neteja final. Curat.
Criteri d'amidament de projecte: Superfície mesurada segons documentació gràfica de Projecte.
Criteri de mesura d'obra: Es mesurarà la superfície realment executada segons especificacions de Projecte.

| Codi | Ut | Descripció | Rendiment | Preu | Import |
|---|---|---|---|---|---|
| mt09bmr220g | kg | Morter cimentós impermeabilitzant flexible bicomponent MasterSeal 550 "MBCC de Sika", de color gris, amb resistència als sulfats, a les gelades i a la intempèrie i apte per estar en contacte amb aigua potable, segons UNE-EN 1504-2, Euroclasse F de reacció al foc, segons UNE-EN 13501-1, per a aplicar en interiors i exteriors. (material) | 3.000 | 0.83 | 2.49 |
| mo032 | h | Oficial 1ª aplicador de productes impermeabilitzants. (mà d'obra) | 0.130 | 28.42 | 3.69 |
| mo070 | h | Ajudant aplicador de productes impermeabilitzants. (mà d'obra) | 0.130 | 25.28 | 3.29 |
| % | % | Costos directes complementaris | 2 % | 9.47 | 0.19 |
|  |  | Costos directes |  |  | 9.66 |
