# Impermeabilització de cantonades i trobades amb morter

- Propietat de l'arxiu: CYPE INGENIEROS, S.A.
- Format: FIEBDC-3/2002
- Divisa: EUR
- Costos indirectes: 3.00 %
- IVA: 21.00 %

## N Aïllaments e impermeabilitzacions

### NI Impermeabilitzacions

#### NIA Fosses d'ascensor, depòsits i piscines

**NIA025** m Impermeabilització de cantonades i trobades amb morter.
Reforç de impermeabilització de cantonades i trobades entre paraments de ciment, formigó o blocs de formigó, mitjançant l'obertura d'una frega contínua de 2x1 cm, formant arestes rectes, introducció en la mateixa d'una junta estanca deformable i segellat amb màstic estanc i deformable, i terminació en angle còncau, a mitja canya, amb morter d'enduriment ràpid, MasterSeal 590 "MBCC de Sika", amb una resistència a compressió a 28 dies major o igual a 50 N/mm², aplicat en diverses capes, amb un ràdio de curvatura de 10 cm.
Inclou: Obertura de regata formant arestes rectes. Retirada i aplec de les restes d'obra. Neteja de les restes de l'obra. Càrrega manual de les restes d'obra sobre camió o contenidor. Col·locació de junta estanca deformable. Segellat amb màstic estanc i deformable. Execució amb morter de l'angle a mitja canya.
Criteri d'amidament de projecte: Longitud mesurada segons documentació gràfica de Projecte.
Criteri de mesura d'obra: Es mesurarà la longitud realment executada segons especificacions de Projecte.

| Codi | Ut | Descripció | Rendiment | Preu | Import |
|---|---|---|---|---|---|
| mt15bas170b | m | Perfil hidroexpansiu format per una mescla extrudida i vulcanitzada de cautxú natural, cautxú sintètic i resines hidroexpansives, de 20x10 mm, amb una capacitat d'inflament en presència d'aigua del 250% i elevada resistència a la pressió hidrostàtica. (material) | 1.000 | 6.88 | 6.88 |
| mt15sja120 | kg | Segellat amb màstic estanc i deformable. (material) | 1.000 | 2.45 | 2.45 |
| mt28reh010d | kg | Morter d'enduriment ràpid, MasterSeal 590 "MBCC de Sika", amb una resistència a compressió a 28 dies major o igual a 50 N/mm², tipus GP CSIV W2, segons UNE-EN 998-1. (material) | 3.000 | 4.54 | 13.62 |
| mo112 | h | Peó especialitzat construcció. (mà d'obra) | 0.260 | 24.59 | 6.39 |
| mo032 | h | Oficial 1ª aplicador de productes impermeabilitzants. (mà d'obra) | 0.104 | 28.42 | 2.96 |
| mo070 | h | Ajudant aplicador de productes impermeabilitzants. (mà d'obra) | 0.104 | 25.28 | 2.63 |
| % | % | Costos directes complementaris | 2 % | 34.93 | 0.70 |
|  |  | Costos directes |  |  | 35.63 |
