# Segellat de junt en estructura de hormigón en contacte amb l'aigua, amb massilla hidroexpansiva

- Propietat de l'arxiu: CYPE INGENIEROS, S.A.
- Format: FIEBDC-3/2002
- Divisa: EUR
- Costos indirectes: 3.00 %
- IVA: 21.00 %

## N Aïllaments e impermeabilitzacions

### NI Impermeabilitzacions

#### NIJ Junts

**NIJ110** m Segellat de junt en estructura de hormigón en contacte amb l'aigua, amb massilla hidroexpansiva.
Segellat de junt en estructura de hormigón en contacte amb l'aigua, exposada a pressió hidrostàtica, temporal o permanent, amb massilla hidroexpansiva monocomponent, MasterSeal 912 "MBCC de Sika".
Inclou: Neteja del suport. Aplicació de la massilla.
Criteri d'amidament de projecte: Longitud mesurada segons documentació gràfica de Projecte.
Criteri de mesura d'obra: Es mesurarà la longitud realment executada segons especificacions de Projecte.

| Codi | Ut | Descripció | Rendiment | Preu | Import |
|---|---|---|---|---|---|
| mt15bas200d | U | Cartutx de massilla hidroexpansiva monocomponent, MasterSeal 912 "MBCC de Sika", de 310 ml, per impermeabilització de juntes. (material) | 0.260 | 24.11 | 6.27 |
| mo032 | h | Oficial 1ª aplicador de productes impermeabilitzants. (mà d'obra) | 0.007 | 28.42 | 0.20 |
| % | % | Costos directes complementaris | 2 % | 6.47 | 0.13 |
|  |  | Costos directes |  |  | 6.60 |
