# Impermeabilització de mur de formigó en contacte amb el terreny, per la seva cara interior, amb beurada elàstica de ciment

- Propietat de l'arxiu: CYPE INGENIEROS, S.A.
- Format: FIEBDC-3/2002
- Divisa: EUR
- Costos indirectes: 3.00 %
- IVA: 21.00 %

## N Aïllaments e impermeabilitzacions

### NI Impermeabilitzacions

#### NIM Murs en contacte amb el terreny

**NIM016** m² Impermeabilització de mur de formigó en contacte amb el terreny, per la seva cara interior, amb beurada elàstica de ciment.
Impermeabilització de mur de formigó en contacte amb el terreny, per la seva cara interior, mitjançant dues capes de morter cimentós impermeabilitzant flexible bicomponent MasterSeal 550 "MBCC de Sika", de color gris, (rendiment: 1,5 kg/m² la primera capa i 1,5 kg/m² la segona capa).
Inclou: Aplicació de la primera capa. Aplicació de la segona capa.
Criteri d'amidament de projecte: Superfície mesurada segons documentació gràfica de Projecte.
Criteri de mesura d'obra: Es mesurarà la superfície realment executada segons especificacions de Projecte.

| Codi | Ut | Descripció | Rendiment | Preu | Import |
|---|---|---|---|---|---|
| mt09bmr220g | kg | Morter cimentós impermeabilitzant flexible bicomponent MasterSeal 550 "MBCC de Sika", de color gris, amb resistència als sulfats, a les gelades i a la intempèrie i apte per estar en contacte amb aigua potable, segons UNE-EN 1504-2, Euroclasse F de reacció al foc, segons UNE-EN 13501-1, per a aplicar en interiors i exteriors. (material) | 3.000 | 0.83 | 2.49 |
| mq06pym010 | h | Mescladora-bombadora per morters i guixos projectats, de 3 m³/h. (maquinària) | 0.116 | 8.52 | 0.99 |
| mo032 | h | Oficial 1ª aplicador de productes impermeabilitzants. (mà d'obra) | 0.111 | 28.42 | 3.15 |
| mo070 | h | Ajudant aplicador de productes impermeabilitzants. (mà d'obra) | 0.111 | 25.28 | 2.81 |
| % | % | Costos directes complementaris | 2 % | 9.44 | 0.19 |
|  |  | Costos directes |  |  | 9.63 |
