# Impermeabilització líquida de jardinera, per l'interior

- Propietat de l'arxiu: CYPE INGENIEROS, S.A.
- Format: FIEBDC-3/2002
- Divisa: EUR
- Costos indirectes: 3.00 %
- IVA: 21.00 %

## N Aïllaments e impermeabilitzacions

### NL Impermeabilitzacions líquides

#### NLD Jardineres

**NLD010** m² Impermeabilització líquida de jardinera, per l'interior.
Impermeabilització líquida de jardinera, per l'interior, amb una mà d'impermeabilitzant líquid, MasterSeal M 860 "MBCC de Sika", de color gris, de dos components a base de resina de poliurea sense dissolvents i pigments; prèvia aplicació d'una mà d'emprimació incolora de dos components, MasterTop P 622 "MBCC de Sika", a base de resina epoxi sense dissolvents, de baixa viscositat. Inclús geotèxtil no teixit de fibres de polièster i massilla tixòtropa, per a la resolució de punts singulars.
Inclou: Neteja i preparació de la superfície. Aplicació de l'emprimació. Resolució dels punts singulars. Aplicació de l'impermeabilitzant.
Criteri d'amidament de projecte: Superfície mesurada segons documentació gràfica de Projecte.
Criteri de mesura d'obra: Es mesurarà la superfície realment executada segons especificacions de Projecte.

| Codi | Ut | Descripció | Rendiment | Preu | Import |
|---|---|---|---|---|---|
| mt27upx040c | kg | Emprimació incolora de dos components, MasterTop P 622 "MBCC de Sika", a base de resina epoxi sense dissolvents, de baixa viscositat, per aplicar sobre superfície suport de formigó o de morter. (material) | 0.400 | 12.87 | 5.15 |
| mt15dag504a | m² | Geotèxtil no teixit de fibres de polièster, de 100 g/m² de massa superficial i 0,82 mm de gruix, subministrat en rotllos de 0,2x100 m. (material) | 0.050 | 3.08 | 0.15 |
| mt15dag502a | kg | Massilla tixòtropa a base de poliuretà líquid, color gris. (material) | 0.100 | 19.52 | 1.95 |
| mt15bas165a | kg | Impermeabilitzant líquid, MasterSeal M 860 "MBCC de Sika", de color gris, de dos components a base de resina de poliurea sense dissolvents i pigments, permeable al vapor d'aigua, amb duresa Shore A aproximada de 75, segons UNE-EN ISO 868 i elongació a ruptura >= 700%, segons UNE-EN ISO 8339, per a aplicar amb plana dentada, per conformar una membrana impermeable en cobertes planes o inclinades, segons UNE-EN 13813. (material) | 1.600 | 16.23 | 25.97 |
| mo032 | h | Oficial 1ª aplicador de productes impermeabilitzants. (mà d'obra) | 0.199 | 28.42 | 5.66 |
| mo070 | h | Ajudant aplicador de productes impermeabilitzants. (mà d'obra) | 0.199 | 25.28 | 5.03 |
| % | % | Costos directes complementaris | 2 % | 43.91 | 0.88 |
|  |  | Costos directes |  |  | 44.79 |
