# Impregnació per a la protecció d'elements de formigó armat i pretesat enfront de la corrosió

- Propietat de l'arxiu: CYPE INGENIEROS, S.A.
- Format: FIEBDC-3/2002
- Divisa: EUR
- Costos indirectes: 3.00 %
- IVA: 21.00 %

## R Revestiments i extradossats

### RL Tractaments superficials de protecció

#### RLC Anticorrosió

**RLC020** m² Impregnació per a la protecció d'elements de formigó armat i pretesat enfront de la corrosió.
Aplicació manual de dues mans d'impregnació incolora inhibidora de la corrosió per migració, (rendiment: 0,5 kg/m²), per a la protecció d'elements de formigó armat i pretesat enfront de la corrosió.
Inclou: Neteja de la superfície suport. Aplicació del producte.
Criteri d'amidament de projecte: Superfície mesurada segons documentació gràfica de Projecte, amb el mateix criteri que el suport base.
Criteri de mesura d'obra: Es mesurarà la superfície realment executada segons especificacions de Projecte, amb el mateix criteri que el suport base.

| Codi | Ut | Descripció | Rendiment | Preu | Import |
|---|---|---|---|---|---|
| mt27tsd040b | kg | Impregnació incolora inhibidora de la corrosió per migració, per a la protecció enfront de la corrosió d'elements de formigó armat i pretesat. (material) | 0.500 | 9.33 | 4.67 |
| mo020 | h | Oficial 1ª construcció. (mà d'obra) | 0.197 | 28.42 | 5.60 |
| mo113 | h | Peó ordinari construcció. (mà d'obra) | 0.197 | 23.81 | 4.69 |
| % | % | Costos directes complementaris | 2 % | 14.96 | 0.30 |
|  |  | Costos directes |  |  | 15.26 |
