# Reparació de revestiment de morter amb defectes superficials, amb morter acrílic

- Propietat de l'arxiu: CYPE INGENIEROS, S.A.
- Format: FIEBDC-3/2002
- Divisa: EUR
- Costos indirectes: 3.00 %
- IVA: 21.00 %

## R Revestiments i extradossats

### RY Preparacions, proteccions, reparacions i reforços de revestiments

#### RYY Reparacions

**RYY010** m² Reparació de revestiment de morter amb defectes superficials, amb morter acrílic.
Reparació de revestiment de morter amb defectes superficials mitjançant aplicació de capa de morter a base de ciment hidràulic, tixòtrop i modificat amb polímers, MasterEmaco N 205 FC "MBCC de Sika", de color gris, amb resistència a compressió a 28 dies major de 15 N/mm², classe R2, tipus PCC, segons UNE-EN 1504-3, Euroclasse F de reacció al foc, segons UNE-EN 13501-1, de 3 mm de gruix mitjà, amb un rendiment de 5,4 kg/m², per procedir posteriorment al seu acabat final (no inclòs en aquest preu). Inclús humectació prèvia del suport.
Inclou: Humectació del suport. Aplicació de la capa de morter.
Criteri d'amidament de projecte: Superfície mesurada segons documentació gràfica de Projecte.
Criteri de mesura d'obra: Es mesurarà la superfície realment executada segons especificacions de Projecte.

| Codi | Ut | Descripció | Rendiment | Preu | Import |
|---|---|---|---|---|---|
| mt09reh094d | kg | Morter a base de ciment hidràulic, tixòtrop i modificat amb polímers, MasterEmaco N 205 FC "MBCC de Sika", de color gris, amb resistència a compressió a 28 dies major de 15 N/mm², classe R2, tipus PCC, segons UNE-EN 1504-3, Euroclasse F de reacció al foc, segons UNE-EN 13501-1, compost de ciment, resines especials i sorra, amb efecte protector enfront de la carbonatació i resistència a la intempèrie, per a reparació superficial i acabat d'estructures de formigó. (material) | 5.400 | 1.15 | 6.21 |
| mo039 | h | Oficial 1ª revocador. (mà d'obra) | 0.132 | 28.42 | 3.75 |
| mo111 | h | Peó especialitzat revocador. (mà d'obra) | 0.132 | 25.02 | 3.30 |
| % | % | Costos directes complementaris | 2 % | 13.26 | 0.27 |
|  |  | Costos directes |  |  | 13.53 |
