# Escala de formigó vist

- Propietat de l'arxiu: CYPE Ingenieros S.A.
- Format: FIEBDC-3/2016
- Programa: Generador de preus de la construcció. CYPE Ingenieros, S.A.
- Data: 04/07/2024
- Divisa: EUR
- Costos indirectes: 3 %
- IVA: 21 %

## E Estructures

### EH Formigó armat

#### EHE Escales

**EHE020** m² Escala de formigó vist.
Escala de formigó vist, amb llosa d'escala i esglaonat de formigó armat, realitzada amb 15 cm de gruix de formigó HA-25/F/20/XC2 fabricat en central, i abocament amb cubilot, i acer UNE-EN 10080 B 500 S, amb una quantia aproximada de 18 kg/m², quedant vist el formigó del fons i dels laterals de la llosa; Muntatge i desmuntatge de sistema d'encofrat, amb acabat vist amb textura llisa a la seva cara inferior i laterals, en planta de fins a 3 m d'altura lliure, format per: superfície encofrant de taulons de fusta de pi, amortitzables en 10 usos, folrats amb tauler aglomerat hidròfug, d'un sol ús amb una de les seves cares plastificada, estructura suport horitzontal de taulons de fusta de pi, amortitzables en 10 usos i estructura suport vertical de puntals metàl·lics, amortitzables en 150 usos. Inclús filferro de lligar, separadors, líquid desencofrant MasterFinish RL 211 "MBCC de Sika", per evitar l'adherència del formigó a l'encofrat i agent filmogen MasterKure 220 WB "MBCC de Sika", per la cura de formigons i morters.
Criteri de valoració econòmica: El preu inclou l'elaboració de la ferralla (tall, doblegat i conformat d'elements) en taller industrial i el muntatge en el lloc definitiu de la seva col·locació en obra.
Inclou: Replanteig i marcat de nivells de plantes i reblerts. Muntatge del sistema d'encofrat. Col·locació de les armadures amb separadors homologats. Abocament i compactació del formigó. Curat del formigó. Desmuntatge del sistema d'encofrat.
Criteri d'amidament de projecte: Superfície mesurada pel seu intradós en veritable magnitud, segons documentació gràfica de Projecte.
Criteri de mesura d'obra: Es mesurarà, pel intradós, la superfície realment executada segons especificacions de Projecte.

| Codi | Ut | Descripció | Rendiment | Preu | Import |
|---|---|---|---|---|---|
| mt50spa052b | m | Tauló de fusta de pi, de 20x7,2 cm. (material) | 0.75 | 6.32 | 4.740 |
| mt08eft015a | m² | Tauler aglomerat hidròfug, amb una de les seves cares plastificada, de 10 mm d'espessor. (material) | 1.15 | 11.1 | 12.765 |
| mt08eve020 | m² | Sistema d'encofrat per a formació d'esglaonat en lloses inclinades d'escala de formigó armat, amb puntals i taulers de fusta. (material) | 0.2 | 17.4 | 3.480 |
| mt50spa081a | U | Puntal metàl·lic telescòpic, de fins a 3 m d'altura. (material) | 0.013 | 19.25 | 0.250 |
| mt08cim030b | m³ | Fusta de pi. (material) | 0.003 | 355.5 | 1.067 |
| mt08var060 | kg | Puntes d'acer de 20x100 mm. (material) | 0.04 | 8.75 | 0.350 |
| mt08dba010e | l | Agent desemmotllant biodegradable en fase aquosa MasterFinish RL 211 "MBCC de Sika", per a formigons amb acabat vist. (material) | 0.013 | 4.73 | 0.061 |
| mt07aco020e | U | Separador homologat per lloses d'escala. (material) | 3 | 0.09 | 0.270 |
| mt07aco010c | kg | Ferralla elaborada en taller industrial amb acer en barres corrugades, UNE-EN 10080 B 500 S, de varis diàmetres. (material) | 18 | 1.6 | 28.800 |
| mt08var050 | kg | Filferro galvanitzat per a lligar, de 1,30 mm de diàmetre. (material) | 0.27 | 1.5 | 0.405 |
| mt10haf010ctms | m³ | Formigó HA-25/F/20/XC2, fabricat en central. (material) | 0.373 | 92.2 | 34.391 |
| mt08cur010g | l | Agent filmogen MasterKure 220 WB "MBCC de Sika", per la cura de formigons i morters, amb acabat vist. (material) | 0.173 | 3.33 | 0.576 |
| mo044 | h | Oficial 1ª encofrador. (mà d'obra) | 1.59 | 28.39 | 45.140 |
| mo091 | h | Ajudant encofrador. (mà d'obra) | 1.506 | 25.25 | 38.027 |
| mo043 | h | Oficial 1ª ferrallista. (mà d'obra) | 0.399 | 28.39 | 11.328 |
| mo090 | h | Ajudant ferrallista. (mà d'obra) | 0.399 | 25.25 | 10.075 |
| mo045 | h | Oficial 1ª estructurista, en treballs de posada en obra del formigó. (mà d'obra) | 0.083 | 28.39 | 2.356 |
| mo092 | h | Ajudant estructurista, en treballs de posada en obra del formigó. (mà d'obra) | 0.335 | 25.25 | 8.459 |
| % | % | Costos directes complementaris | 2 % | 202.540 | 4.051 |
|  |  | Costos directes |  |  | 206.591 |

Residus:
- col·locació: mt50spa052b Tauló de fusta de pi, de 20x7,2 cm; factor de residu 1
- col·locació: mt08eft015a Tauler aglomerat hidròfug, amb una de les seves cares plastificada, de 10 mm d'espessor; factor de residu 1
- col·locació: mt08eve020; factor de residu 1
- col·locació: mt50spa081a Puntal metàl·lic telescòpic, de fins a 3 m d'altura; factor de residu 1
- col·locació: mt08cim030b Fusta de pi; factor de residu 1
- col·locació: mt08var060 Puntes d'acer de 20x100 mm; factor de residu 0.0045
- col·locació: mt08dba010e Agent desemmotllant biodegradable en fase aquosa MasterFinish RL 211 "MBCC de Sika", per a formigons amb acabat vist; factor de residu 0.07
- col·locació: mt07aco010c Ferralla elaborada en taller industrial amb acer en barres corrugades, UNE-EN 10080 B 500 S, de varis diàmetres; factor de residu 0.0075
- col·locació: mt08var050 Filferro galvanitzat per a lligar, de 1,30 mm de diàmetre; factor de residu 0.0038
- col·locació: mt10haf010ctms Formigó HA-25/F/20/XC2, fabricat en central; factor de residu 0.00129528

## Recursos

**mt50spa052b** m Tauló de fusta de pi, de 20x7,2 cm
Dades tècniques: Cost energètic 1124.755 MJ; Emissió de CO2 -15.401 kg; Codi LER 17 02 01; Massa de l'element 8.28 kg; Volum 0.007527 m3

**mt08eft015a** m² Tauler aglomerat hidròfug, amb una de les seves cares plastificada, de 10 mm d'espessor
Dades tècniques: Cost energètic 235.450 MJ; Emissió de CO2 3.003 kg; Codi LER 17 02 01; Massa de l'element 7.15 kg; Volum 0.0065 m3

**mt08eve020** m² Sistema d'encofrat per a formació d'esglaonat en lloses inclinades d'escala de formigó armat
Dades tècniques: Cost energètic 248.531 MJ; Emissió de CO2 -3.273 kg; Codi LER 17 02 01; Massa de l'element 2.01666 kg; Volum 0.001833 m3

**mt50spa081a** U Puntal metàl·lic telescòpic, de fins a 3 m d'altura
Dades tècniques: Cost energètic 97.317 MJ; Emissió de CO2 5.049 kg; Codi LER 17 04 05; Massa de l'element 9.9 kg; Volum 0.004714 m3

**mt08cim030b** m³ Fusta de pi
Dades tècniques: Cost energètic 7471.200 MJ; Emissió de CO2 -102.300 kg; Codi LER 17 02 01; Massa de l'element 55 kg; Volum 0.05 m3

**mt08var060** kg Puntes d'acer de 20x100 mm
Dades tècniques: Cost energètic 9.830 MJ; Emissió de CO2 0.510 kg; Codi LER 17 04 05; Massa de l'element 1 kg; Volum 0.000476 m3

**mt08dba010e** l Agent desemmotllant biodegradable en fase aquosa MasterFinish RL 211 "MBCC de Sika", per a formigons amb acabat vist
Dades tècniques: Cost energètic 85.113 MJ; Emissió de CO2 4.608 kg; Codi LER 17 09 04; Massa de l'element 0.96 kg; Volum 0.00064 m3
Residus:
- embalatge: re150104 Envasos metàl·lics. (component de residu); rendiment 0.042 kg; Codi LER 15 01 04; Massa de l'element 1 kg; Volum 0.001667 m3

**mt07aco020e** U Separador homologat per lloses d'escala
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10haf010ctms** m³ Formigó HA-25/F/20/XC2, fabricat en central
Dades tècniques: Cost energètic 1840.000 MJ; Emissió de CO2 230.000 kg; Codi LER 17 01 01; Massa de l'element 2300 kg; Volum 1.533333 m3
