# Reparació d'impermeabilització de depòsits d'aigua, basses o piscines, amb morter

- Propietat de l'arxiu: CYPE Ingenieros S.A.
- Format: FIEBDC-3/2016
- Programa: Generador de preus de la construcció. CYPE Ingenieros, S.A.
- Data: 04/07/2024
- Divisa: EUR
- Costos indirectes: 3 %
- IVA: 21 %

## N Aïllaments e impermeabilitzacions

### NI Impermeabilitzacions

#### NIA Fosses d'ascensor, depòsits i piscines

**NIA022** m² Reparació d'impermeabilització de depòsits d'aigua, basses o piscines, amb morter.
Reparació d'impermeabilització de dipòsit d'aigua constituït per mur de superfície llisa de formigó, elements prefabricats de formigó o enlluït de morter ric en ciment, amb morter lleuger impermeabilitzant flexible monocomponent, MasterSeal 6100 FX "MBCC de Sika", color gris, amb certificat de potabilitat, aplicat amb brotxa en dues o més capes sobre el suport humitejat, fins a aconseguir un gruix mínim total de 2 mm.
Criteri de valoració econòmica: El preu no inclou la impermeabilització de cantonades i trobades.
Inclou: Humectació del suport. Estesa d'una primera capa sobre el suport humitejat. Assecat. Humectació de la primera capa i estesa de capes successives, creuades pel que fa a la capa anterior. Repassos i neteja final. Curat.
Criteri d'amidament de projecte: Superfície mesurada segons documentació gràfica de Projecte.
Criteri de mesura d'obra: Es mesurarà la superfície realment executada segons especificacions de Projecte.

| Codi | Ut | Descripció | Rendiment | Preu | Import |
|---|---|---|---|---|---|
| mt09bmr240g | kg | Morter lleuger impermeabilitzant flexible monocomponent, MasterSeal 6100 FX "MBCC de Sika", color gris, amb certificat de potabilitat, a base de ciments lleugers especials i àrids seleccionats, amb polímers en pols, sense olor, d'enduriment ràpid, permeable al vapor d'aigua, amb resistència als raigs UV i efecte protector enfront de la carbonatació, Euroclasse F de reacció al foc segons UNE-EN 13501-1, per a aplicar en interiors i exteriors, segons UNE-EN 1504-2. (material) | 2.2 | 6.81 | 14.982 |
| mo032 | h | Oficial 1ª aplicador de productes impermeabilitzants. (mà d'obra) | 0.13 | 28.42 | 3.695 |
| mo070 | h | Ajudant aplicador de productes impermeabilitzants. (mà d'obra) | 0.13 | 25.28 | 3.286 |
| % | % | Costos directes complementaris | 2 % | 21.963 | 0.439 |
|  |  | Costos directes |  |  | 22.402 |

Residus:
- col·locació: mt09bmr240g; factor de residu 0.0066

## Recursos

**mt09bmr240g** kg Morter lleuger impermeabilitzant flexible monocomponent
Dades tècniques: Cost energètic 3.898 MJ; Emissió de CO2 0.362 kg; Codi LER 17 01 01; Massa de l'element 1 kg; Volum 0.000667 m3
Residus:
- embalatge: re150101 Envasos de paper i cartró. (component de residu); rendiment 0.014 kg; Codi LER 15 01 01; Massa de l'element 1 kg; Volum 0.001333 m3
