# Impermeabilització de la cornisa o ràfec amb morter tècnic

- Propietat de l'arxiu: CYPE Ingenieros S.A.
- Format: FIEBDC-3/2016
- Programa: Generador de preus de la construcció. CYPE Ingenieros, S.A.
- Data: 04/07/2024
- Divisa: EUR
- Costos indirectes: 3 %
- IVA: 21 %

## N Aïllaments e impermeabilitzacions

### NI Impermeabilitzacions

#### NIF Façanes

**NIF020** m² Impermeabilització de la cornisa o ràfec amb morter tècnic.
Impermeabilització de la cornisa o ràfec de formigó armat amb dues capes de morter lleuger impermeabilitzant flexible monocomponent, MasterSeal 6100 FX "MBCC de Sika", color gris, amb certificat de potabilitat, a base de ciments lleugers especials i àrids seleccionats, amb polímers en pols, 2 mm de gruix total, sobre morter de ciment, industrial, amb additiu hidròfug, M-5, amb pendent del 1% al 5%, acabat remolinat.
Inclou: Abocat, estesa i reglejat de la capa de morter de formació de pendents. Resolució de trobades i punts singulars. Pastat amb creu de pastar elèctric. Estesa d'una primera capa sobre el suport humitejat. Assecat. Humectació de la primera capa i estesa d'una segona capa amb la mateixa consistència que la primera. Repassos i neteja final.
Criteri d'amidament de projecte: Superfície mesurada en projecció horitzontal, segons documentació gràfica de Projecte, des de les cares interiors dels ampits o plastrons perimetrals que la limiten.
Criteri de mesura d'obra: Es mesurarà, en projecció horitzontal, la superfície realment executada segons especificacions de Projecte, des de les cares interiors dels ampits o plastrons perimetrals que la limiten.

| Codi | Ut | Descripció | Rendiment | Preu | Import |
|---|---|---|---|---|---|
| mt08aaa010a | m³ | Aigua. (material) | 0.007 | 1.5 | 0.011 |
| mt09mif010ia | t | Morter industrial per a obra de paleta, de ciment, color gris, amb additiu hidròfug, categoria M-5 (resistència a compressió 5 N/mm²), subministrat en sacs, segons UNE-EN 998-2. (material) | 0.038 | 57.48 | 2.184 |
| mt09bmr240g | kg | Morter lleuger impermeabilitzant flexible monocomponent, MasterSeal 6100 FX "MBCC de Sika", color gris, amb certificat de potabilitat, a base de ciments lleugers especials i àrids seleccionats, amb polímers en pols, sense olor, d'enduriment ràpid, permeable al vapor d'aigua, amb resistència als raigs UV i efecte protector enfront de la carbonatació, Euroclasse F de reacció al foc segons UNE-EN 13501-1, per a aplicar en interiors i exteriors, segons UNE-EN 1504-2. (material) | 2.2 | 6.81 | 14.982 |
| mo032 | h | Oficial 1ª aplicador de productes impermeabilitzants. (mà d'obra) | 0.402 | 28.42 | 11.425 |
| mo070 | h | Ajudant aplicador de productes impermeabilitzants. (mà d'obra) | 0.536 | 25.28 | 13.550 |
| % | % | Costos directes complementaris | 2 % | 42.152 | 0.843 |
|  |  | Costos directes |  |  | 42.995 |

Residus:
- col·locació: mt09mif010ia; factor de residu 0.0189
- col·locació: mt09bmr240g; factor de residu 0.0066

## Recursos

**mt08aaa010a** m³ Aigua
Dades tècniques: Cost energètic 60.000 MJ; Emissió de CO2 30.000 kg

**mt09mif010ia** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt09bmr240g** kg Morter lleuger impermeabilitzant flexible monocomponent
Dades tècniques: Cost energètic 3.898 MJ; Emissió de CO2 0.362 kg; Codi LER 17 01 01; Massa de l'element 1 kg; Volum 0.000667 m3
Residus:
- embalatge: re150101 Envasos de paper i cartró; rendiment 0.014 kg
