# Impermeabilització sota revestiment en locals humits, amb morter

- Propietat de l'arxiu: CYPE Ingenieros S.A.
- Format: FIEBDC-3/2016
- Programa: Generador de preus de la construcció. CYPE Ingenieros, S.A.
- Data: 04/07/2024
- Divisa: EUR
- Costos indirectes: 3 %
- IVA: 21 %

## N Aïllaments e impermeabilitzacions

### NI Impermeabilitzacions

#### NIH Locals humits

**NIH050** m² Impermeabilització sota revestiment en locals humits, amb morter.
Impermeabilització baix revestiment ceràmic o petri, en paraments verticals i horitzontals de locals humits, amb morter cimentós impermeabilitzant flexible bicomponent MasterSeal 550 "MBCC de Sika", de color gris, de 2 mm de gruix mitjà.
Criteri de valoració econòmica: El preu no inclou el revestiment.
Inclou: Pastat. Estesa d'una primera capa, estrenyent el producte sobre el suport humitejat. Assecat. Estesa d'una segona capa amb la mateixa consistència que la primera. Repassos i neteja final.
Criteri d'amidament de projecte: Superfície mesurada segons documentació gràfica de Projecte.
Criteri de mesura d'obra: Es mesurarà la superfície realment executada segons especificacions de Projecte.

| Codi | Ut | Descripció | Rendiment | Preu | Import |
|---|---|---|---|---|---|
| mt09bmr220g | kg | Morter cimentós impermeabilitzant flexible bicomponent MasterSeal 550 "MBCC de Sika", de color gris, amb resistència als sulfats, a les gelades i a la intempèrie i apte per estar en contacte amb aigua potable, segons UNE-EN 1504-2, Euroclasse F de reacció al foc, segons UNE-EN 13501-1, per a aplicar en interiors i exteriors. (material) | 3 | 0.83 | 2.490 |
| mo032 | h | Oficial 1ª aplicador de productes impermeabilitzants. (mà d'obra) | 0.13 | 28.42 | 3.695 |
| mo070 | h | Ajudant aplicador de productes impermeabilitzants. (mà d'obra) | 0.065 | 25.28 | 1.643 |
| % | % | Costos directes complementaris | 2 % | 7.828 | 0.157 |
|  |  | Costos directes |  |  | 7.985 |

Residus:
- col·locació: mt09bmr220g; factor de residu 0.014355

## Recursos

**mt09bmr220g** kg Morter cimentós impermeabilitzant flexible bicomponent MasterSeal 550 "MBCC de Sika"
Dades tècniques: Cost energètic 3.896 MJ; Emissió de CO2 0.359 kg; Codi LER 17 01 01; Massa de l'element 1 kg; Volum 0.000667 m3
Residus:
- embalatge: re150101 Envasos de paper i cartró. (component de residu); rendiment 0.011 kg; Codi LER 15 01 01; Massa de l'element 1 kg; Volum 0.001333 m3
