# Segellat de junta de dilatació amb massilla elàstica d'alta resistència als productes químics i petrolífers

- Propietat de l'arxiu: CYPE Ingenieros S.A.
- Format: FIEBDC-3/2016
- Programa: Generador de preus de la construcció. CYPE Ingenieros, S.A.
- Data: 04/07/2024
- Divisa: EUR
- Costos indirectes: 3 %
- IVA: 21 %

## N Aïllaments e impermeabilitzacions

### NI Impermeabilitzacions

#### NIJ Junts

**NIJ030** m Segellat de junta de dilatació amb massilla elàstica d'alta resistència als productes químics i petrolífers.
Segellat de junta de dilatació de 15 mm d'amplada, en parament vertical exterior, amb massilla elàstica tixòtropa bicomponent a base de polisulfur, MasterSeal CR 170 "MBCC de Sika", de color gris, sobre cordó de polietilè expandit de cel·les tancades, de secció circular de 20 mm de diàmetre, MasterSeal 920 "MBCC de Sika"; acabat mitjançant allisat del material amb espàtula.
Inclou: Neteja del suport. Protecció de la superfície contigua al junt. Reblert del fons del junt. Aplicació de la massilla. Allisat final amb espàtula.
Criteri d'amidament de projecte: Longitud mesurada segons documentació gràfica de Projecte.
Criteri de mesura d'obra: Es mesurarà la longitud realment executada segons especificacions de Projecte.

| Codi | Ut | Descripció | Rendiment | Preu | Import |
|---|---|---|---|---|---|
| mt15bas010B | m | Cordó de polietilè expandit de cel·les tancades, de secció circular de 20 mm de diàmetre, MasterSeal 920 "MBCC de Sika", per al replè de fons de junt. (material) | 1 | 0.17 | 0.170 |
| mt15bas235d | l | Massilla elàstica tixòtropa bicomponent a base de polisulfur, MasterSeal CR 170 "MBCC de Sika", de color gris, amb alta resistència als productes químics i petrolífers, resistència a l'envelliment i als rajos UV, i elevades propietats elàstiques. (material) | 0.113 | 22.87 | 2.584 |
| mo112 | h | Peó especialitzat construcció. (mà d'obra) | 0.261 | 24.59 | 6.418 |
| % | % | Costos directes complementaris | 2 % | 9.172 | 0.183 |
|  |  | Costos directes |  |  | 9.355 |

Residus:
- col·locació: mt15bas010B; factor de residu 0.044
- col·locació: mt15bas235d; factor de residu 0.03

## Recursos

**mt15bas010B** m Cordó de polietilè expandit de cel·les tancades
Dades tècniques: Cost energètic 46.272 MJ; Emissió de CO2 1.374 kg; Codi LER 17 02 03; Massa de l'element 0.298 kg; Volum 0.000497 m3
Residus:
- embalatge: re170201 Fusta. (component de residu); rendiment 0.04 kg; Codi LER 17 02 01; Massa de l'element 1 kg; Volum 0.000909 m3

**mt15bas235d** l Massilla elàstica tixòtropa bicomponent a base de polisulfur
Dades tècniques: Cost energètic 0.629 MJ; Emissió de CO2 0.033 kg; Codi LER 17 09 04; Massa de l'element 1.67 kg; Volum 0.001113 m3
Residus:
- embalatge: re150104 Envasos metàl·lics. (component de residu); rendiment 0.064 kg; Codi LER 15 01 04; Massa de l'element 1 kg; Volum 0.001667 m3
