# Impermeabilització de mur de formigó en contacte amb el terreny, per la seva cara exterior, amb emulsions asfàltiques

- Propietat de l'arxiu: CYPE Ingenieros S.A.
- Format: FIEBDC-3/2016
- Programa: Generador de preus de la construcció. CYPE Ingenieros, S.A.
- Data: 04/07/2024
- Divisa: EUR
- Costos indirectes: 3 %
- IVA: 21 %

## N Aïllaments e impermeabilitzacions

### NI Impermeabilitzacions

#### NIM Murs en contacte amb el terreny

**NIM009** m² Impermeabilització de mur de formigó en contacte amb el terreny, per la seva cara exterior, amb emulsions asfàltiques.
Impermeabilització de mur de formigó en contacte amb el terreny, per la seva cara exterior, amb emulsió bituminosa aniònica monocomponent, a base de betums i resines, MasterSeal M 431 "MBCC de Sika", aplicada en dues mans, (rendiment: 1 kg/m² cada mà).
Inclou: Preparació de la superfície suport. Aplicació de la primera mà. Aplicació de la segona mà.
Criteri d'amidament de projecte: Superfície mesurada segons documentació gràfica de Projecte.
Criteri de mesura d'obra: Es mesurarà la superfície realment executada segons especificacions de Projecte.

| Codi | Ut | Descripció | Rendiment | Preu | Import |
|---|---|---|---|---|---|
| mt14ieb010d | kg | Emulsió bituminosa aniònica monocomponent, a base de betums i resines, MasterSeal M 431 "MBCC de Sika". (material) | 2 | 2.21 | 4.420 |
| mo032 | h | Oficial 1ª aplicador de productes impermeabilitzants. (mà d'obra) | 0.146 | 28.42 | 4.149 |
| mo070 | h | Ajudant aplicador de productes impermeabilitzants. (mà d'obra) | 0.146 | 25.28 | 3.691 |
| % | % | Costos directes complementaris | 2 % | 12.260 | 0.245 |
|  |  | Costos directes |  |  | 12.505 |

Residus:
- col·locació: mt14ieb010d Emulsió bituminosa aniònica monocomponent, a base de betums i resines, MasterSeal M 431 "MBCC de Sika"; factor de residu 0.035

## Recursos

**mt14ieb010d** kg Emulsió bituminosa aniònica monocomponent, a base de betums i resines, MasterSeal M 431 "MBCC de Sika"
Dades tècniques: Cost energètic 32.726 MJ; Emissió de CO2 0.271 kg; Codi LER 17 03 02; Massa de l'element 1 kg; Volum 0.001 m3
Residus:
- embalatge: re150104 Envasos metàl·lics. (component de residu); rendiment 0.08 kg; Codi LER 15 01 04; Massa de l'element 1 kg; Volum 0.001667 m3
