# Obturació instantània de via d'aigua en l'interior de mur de formigó, amb morter

- Propietat de l'arxiu: CYPE Ingenieros S.A.
- Format: FIEBDC-3/2016
- Programa: Generador de preus de la construcció. CYPE Ingenieros, S.A.
- Data: 04/07/2024
- Divisa: EUR
- Costos indirectes: 3 %
- IVA: 21 %

## N Aïllaments e impermeabilitzacions

### NI Impermeabilitzacions

#### NIO Obertures en murs

**NIO010** U Obturació instantània de via d'aigua en l'interior de mur de formigó, amb morter.
Obturació instantània de via d'aigua en l'interior de mur de formigó, amb morter d'enduriment ultraràpid, MasterSeal 573 "MBCC de Sika", pressionant amb força sobre la zona a obturar, en tantes capes com siguin necessàries fins a aconseguir el tall de la via d'aigua.
Inclou: Neteja i preparació de la superfície. Aplicació del producte. Allisat final de la superfície.
Criteri d'amidament de projecte: Nombre d'unitats previstes, segons documentació gràfica de Projecte.
Criteri de mesura d'obra: Es mesurarà el nombre d'unitats realment executades segons especificacions de Projecte.

| Codi | Ut | Descripció | Rendiment | Preu | Import |
|---|---|---|---|---|---|
| mt09reh195d | kg | Morter d'enduriment ultraràpid, MasterSeal 573 "MBCC de Sika". (material) | 0.44 | 1.6 | 0.704 |
| mo032 | h | Oficial 1ª aplicador de productes impermeabilitzants. (mà d'obra) | 0.086 | 28.42 | 2.444 |
| mo070 | h | Ajudant aplicador de productes impermeabilitzants. (mà d'obra) | 0.144 | 25.28 | 3.640 |
| % | % | Costos directes complementaris | 2 % | 6.788 | 0.136 |
|  |  | Costos directes |  |  | 6.924 |

Residus:
- col·locació: mt09reh195d Morter d'enduriment ultraràpid, MasterSeal 573 "MBCC de Sika"; factor de residu 0.0063

## Recursos

**mt09reh195d** kg Morter d'enduriment ultraràpid, MasterSeal 573 "MBCC de Sika"
Dades tècniques: Cost energètic 8.234 MJ; Emissió de CO2 0.514 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
