# Segellat impermeabilitzant exterior de junt perimetral entre passamurs i conducte d'instal·lacions, en tancament de façana

- Propietat de l'arxiu: CYPE Ingenieros S.A.
- Format: FIEBDC-3/2016
- Programa: Generador de preus de la construcció. CYPE Ingenieros, S.A.
- Data: 04/07/2024
- Divisa: EUR
- Costos indirectes: 3 %
- IVA: 21 %

## N Aïllaments e impermeabilitzacions

### NI Impermeabilitzacions

#### NIO Obertures en murs

**NIO040** U Segellat impermeabilitzant exterior de junt perimetral entre passamurs i conducte d'instal·lacions, en tancament de façana.
Segellat impermeabilitzant exterior de junt perimetral de 15 mm d'amplada, entre passamurs de PVC de 90 mm de diàmetre i conducte d'instal·lacions allotjat en el seu interior, amb massilla elastòmera monocomponent a base de poliuretà, MasterSeal NP 474 "MBCC de Sika", de color blanc, sobre cordó de polietilè expandit de cel·les tancades, de secció circular de 20 mm de diàmetre, MasterSeal 920 "MBCC de Sika", col·locat a una profunditat d'almenys 2 cm de la vora exterior del passamurs que haurà estat fixat prèviament, amb morter de ciment hidròfug, a l'interior d'una obertura practicada en el tancament de façana de fins a 40 cm de gruix, i posterior injecció d'escuma de poliuretà per la part interior contra el fons del junt.
Inclou: Replanteig. Perforació del mur. Fixació del passamurs. Col·locació del conducte a l'interior del passamurs. Reompliment del fons de junt. Injecció de l'escuma de poliuretà. Aplicació de la massilla. Acabats del revestiment exterior del tancament en la seva trobada amb el passamurs.
Criteri d'amidament de projecte: Nombre d'unitats previstes, segons documentació gràfica de Projecte.
Criteri de mesura d'obra: Es mesurarà el nombre d'unitats realment executades segons especificacions de Projecte.

| Codi | Ut | Descripció | Rendiment | Preu | Import |
|---|---|---|---|---|---|
| mt15bas010B | m | Cordó de polietilè expandit de cel·les tancades, de secció circular de 20 mm de diàmetre, MasterSeal 920 "MBCC de Sika", per al replè de fons de junt. (material) | 0.283 | 0.17 | 0.048 |
| mt15bas030m | U | Cartutx de massilla elastòmera monocomponent a base de poliuretà, MasterSeal NP 474 "MBCC de Sika", de color blanc, de 600 ml, tipus F-25 HM segons UNE-EN ISO 11600, d'alta adherència i d'enduriment ràpid, amb elevades propietats elàstiques, resistència a la intempèrie, a l'envelliment i als rajos UV, apta per estar en contacte amb aigua potable, duresa Shore A aproximada de 35 i allargament en trencament > 600%, segons UNE-EN ISO 11600. (material) | 0.071 | 6.58 | 0.467 |
| mt36tvg010ea | m | Tub de PVC, de 90 mm de diàmetre i 1,2 mm de gruix. (material) | 0.5 | 1.95 | 0.975 |
| mt08aaa010a | m³ | Aigua. (material) | 0.006 | 1.5 | 0.009 |
| mt09mif010ka | t | Morter industrial per a obra de paleta, de ciment, color gris, amb additiu hidròfug, categoria M-10 (resistència a compressió 10 N/mm²), subministrat en sacs, segons UNE-EN 998-2. (material) | 0.006 | 65.98 | 0.396 |
| mt13blw110b | U | Aerosol de 750 cm³ d'escuma de poliuretà, de 22,5 kg/m³ de densitat, 140% d'expansió, 18 N/cm² de resistència a tracció i 20 N/cm² de resistència a flexió, conductivitat tèrmica 0,04 W/(mK), estable de -40°C a 100°C; per a aplicar amb cànula; segons UNE-EN 13165. (material) | 0.32 | 7.2 | 2.304 |
| mo020 | h | Oficial 1ª construcció. (mà d'obra) | 0.131 | 28.42 | 3.723 |
| mo112 | h | Peó especialitzat construcció. (mà d'obra) | 0.131 | 24.59 | 3.221 |
| % | % | Costos directes complementaris | 2 % | 11.143 | 0.223 |
|  |  | Costos directes |  |  | 11.366 |

Residus:
- col·locació: mt15bas010B; factor de residu 0.044
- col·locació: mt15bas030m; factor de residu 0.06
- col·locació: mt36tvg010ea Tub de PVC, de 90 mm de diàmetre i 1,2 mm de gruix; factor de residu 0.08
- col·locació: mt09mif010ka; factor de residu 0.0189
- col·locació: mt13blw110b; factor de residu 0.024

## Recursos

**mt15bas010B** m Cordó de polietilè expandit de cel·les tancades
Dades tècniques: Cost energètic 46.272 MJ; Emissió de CO2 1.374 kg; Codi LER 17 02 03; Massa de l'element 0.298 kg; Volum 0.000497 m3
Residus:
- embalatge: re170201 Fusta. (component de residu); rendiment 0.04 kg; Codi LER 17 02 01; Massa de l'element 1 kg; Volum 0.000909 m3

**mt15bas030m** U Cartutx de massilla elastòmera monocomponent a base de poliuretà
Dades tècniques: Cost energètic 113.498 MJ; Emissió de CO2 5.521 kg; Codi LER 17 09 04; Massa de l'element 0.72 kg; Volum 0.00048 m3
Residus:
- embalatge: re170203 Plàstic. (component de residu); rendiment 0.1 kg; Codi LER 17 02 03; Massa de l'element 1 kg; Volum 0.001667 m3

**mt36tvg010ea** m Tub de PVC, de 90 mm de diàmetre i 1,2 mm de gruix
Dades tècniques: Cost energètic 94.374 MJ; Emissió de CO2 1.729 kg; Codi LER 17 02 03; Massa de l'element 1.23 kg; Volum 0.00205 m3
Residus:
- embalatge: re150101 Envasos de paper i cartró. (component de residu); rendiment 0.018 kg; Codi LER 15 01 01; Massa de l'element 1 kg; Volum 0.001333 m3
- embalatge: re170201 Fusta; rendiment 0.052 kg
- embalatge: re170203 Plàstic; rendiment 0.003 kg

**mt08aaa010a** m³ Aigua
Dades tècniques: Cost energètic 60.000 MJ; Emissió de CO2 30.000 kg

**mt09mif010ka** t Morter industrial per a obra de paleta
Dades tècniques: Cost energètic 2050.870 MJ; Emissió de CO2 177.583 kg; Codi LER 17 01 01; Massa de l'element 1000 kg; Volum 0.666667 m3
Residus:
- embalatge: re150101 Envasos de paper i cartró; rendiment 8.571 kg
- embalatge: re170201 Fusta; rendiment 0.463 kg
- embalatge: re170203 Plàstic; rendiment 0.241 kg

**mt13blw110b** U Aerosol de 750 cm³ d'escuma de poliuretà
Dades tècniques: Cost energètic 4.178 MJ; Emissió de CO2 0.208 kg; Codi LER 17 06 04; Massa de l'element 0.01875 kg; Volum 0.000031 m3
Residus:
- embalatge: re150104 Envasos metàl·lics. (component de residu); rendiment 0.15 kg; Codi LER 15 01 04; Massa de l'element 1 kg; Volum 0.001667 m3
