# Pintura apta per estar en contacte amb aigua potable

- Propietat de l'arxiu: CYPE Ingenieros S.A.
- Format: FIEBDC-3/2016
- Programa: Generador de preus de la construcció. CYPE Ingenieros, S.A.
- Data: 04/07/2024
- Divisa: EUR
- Costos indirectes: 3 %
- IVA: 21 %

## R Revestiments i extradossats

### RO Pintures per ús específic

#### ROH En contacte amb aigua potable

**ROH010** m² Pintura apta per estar en contacte amb aigua potable.
Aplicació manual de dues mans de revestiment sintètic elàstic impermeabilitzant bicomponent a base de resines de poliuretà alifàtic, sense dissolvents, MasterSeal M 808 "MBCC de Sika", amb certificat de potabilitat, color gris, (rendiment: 0,25 kg/m² cada mà), sobre superfícies d'acer en contacte amb aigua potable.
Inclou: Preparació de la mescla. Aplicació de dues mans d'acabat.
Criteri d'amidament de projecte: Superfície mesurada segons documentació gràfica de Projecte, amb el mateix criteri que el suport base.
Criteri de mesura d'obra: Es mesurarà la superfície realment executada segons especificacions de Projecte, amb el mateix criteri que el suport base.

| Codi | Ut | Descripció | Rendiment | Preu | Import |
|---|---|---|---|---|---|
| mt15bas280c | kg | Revestiment sintètic elàstic impermeabilitzant bicomponent a base de resines de poliuretà alifàtic, sense dissolvents, MasterSeal M 808 "MBCC de Sika", amb certificat de potabilitat, color gris, permeable al vapor d'aigua, amb alta resistència als agents químics i resistència a la intempèrie. (material) | 0.5 | 14.64 | 7.320 |
| mo038 | h | Oficial 1ª pintor. (mà d'obra) | 0.204 | 28.42 | 5.798 |
| mo076 | h | Ajudant pintor. (mà d'obra) | 0.204 | 25.28 | 5.157 |
| % | % | Costos directes complementaris | 2 % | 18.275 | 0.366 |
|  |  | Costos directes |  |  | 18.641 |

Residus:
- col·locació: mt15bas280c; factor de residu 0.03

## Recursos

**mt15bas280c** kg Revestiment sintètic elàstic impermeabilitzant bicomponent a base de resines de poliuretà alifàtic
Dades tècniques: Cost energètic 86.761 MJ; Emissió de CO2 3.294 kg; Codi LER 17 09 04; Massa de l'element 1 kg; Volum 0.000667 m3
Residus:
- embalatge: re170203 Plàstic. (component de residu); rendiment 0.003 kg; Codi LER 17 02 03; Massa de l'element 1 kg; Volum 0.001667 m3
