# Reparació de revestiment de morter amb fissures generalitzades i defectes superficials, amb morter acrílic i malla

- Propietat de l'arxiu: CYPE Ingenieros S.A.
- Format: FIEBDC-3/2016
- Programa: Generador de preus de la construcció. CYPE Ingenieros, S.A.
- Data: 04/07/2024
- Divisa: EUR
- Costos indirectes: 3 %
- IVA: 21 %

## R Revestiments i extradossats

### RY Preparacions, proteccions, reparacions i reforços de revestiments

#### RYY Reparacions

**RYY011** m² Reparació de revestiment de morter amb fissures generalitzades i defectes superficials, amb morter acrílic i malla.
Reparació de revestiment de morter amb fissures generalitzades i defectes superficials mitjançant aplicació d'una primera capa de morter a base de ciment hidràulic, tixòtrop i modificat amb polímers, MasterEmaco N 205 FC "MBCC de Sika", de color gris, amb resistència a compressió a 28 dies major de 15 N/mm², classe R2, tipus PCC, segons UNE-EN 1504-3, Euroclasse F de reacció al foc, segons UNE-EN 13501-1, col·locació de malla de fibra de vidre, antiàlcalis i aplicació d'una segona capa del mateix morter, fins assolir un gruix mitjà total de 5 mm, amb un rendiment de 9 kg/m², per procedir posteriorment al seu acabat final (no inclòs en aquest preu). Inclús humectació prèvia del suport.
Inclou: Humectació del suport. Aplicació de la primera capa de morter. Col·locació de la malla. Aplicació de la segona capa de morter.
Criteri d'amidament de projecte: Superfície mesurada segons documentació gràfica de Projecte.
Criteri de mesura d'obra: Es mesurarà la superfície realment executada segons especificacions de Projecte.

| Codi | Ut | Descripció | Rendiment | Preu | Import |
|---|---|---|---|---|---|
| mt09var030a | m² | Malla de fibra de vidre teixida, amb impregnació de PVC, de 10x10 mm de llum de malla, antiàlcalis, de 115 a 125 g/m² i 500 µm d'espessor, per a armar gotejats tradicionals, esquerdejats i morters. (material) | 1.05 | 1.55 | 1.628 |
| mt09reh094d | kg | Morter a base de ciment hidràulic, tixòtrop i modificat amb polímers, MasterEmaco N 205 FC "MBCC de Sika", de color gris, amb resistència a compressió a 28 dies major de 15 N/mm², classe R2, tipus PCC, segons UNE-EN 1504-3, Euroclasse F de reacció al foc, segons UNE-EN 13501-1, compost de ciment, resines especials i sorra, amb efecte protector enfront de la carbonatació i resistència a la intempèrie, per a reparació superficial i acabat d'estructures de formigó. (material) | 9 | 1.15 | 10.350 |
| mo039 | h | Oficial 1ª revocador. (mà d'obra) | 0.199 | 28.42 | 5.656 |
| mo111 | h | Peó especialitzat revocador. (mà d'obra) | 0.199 | 25.02 | 4.979 |
| % | % | Costos directes complementaris | 2 % | 22.613 | 0.452 |
|  |  | Costos directes |  |  | 23.065 |

Residus:
- col·locació: mt09var030a; factor de residu 0.055
- col·locació: mt09reh094d; factor de residu 0.0063

## Recursos

**mt09var030a** m² Malla de fibra de vidre teixida
Dades tècniques: Cost energètic 10.710 MJ; Emissió de CO2 0.527 kg; Codi LER 17 02 03; Massa de l'element 0.12 kg; Volum 0.0002 m3
Residus:
- embalatge: re170203 Plàstic. (component de residu); rendiment 0.024 kg; Codi LER 17 02 03; Massa de l'element 1 kg; Volum 0.001667 m3

**mt09reh094d** kg Morter a base de ciment hidràulic
Dades tècniques: Cost energètic 2.394 MJ; Emissió de CO2 0.194 kg; Codi LER 17 01 01; Massa de l'element 1 kg; Volum 0.000667 m3
Residus:
- embalatge: re150101 Envasos de paper i cartró. (component de residu); rendiment 0.014 kg; Codi LER 15 01 01; Massa de l'element 1 kg; Volum 0.001333 m3
- embalatge: re170201 Fusta. (component de residu); rendiment 0.001 kg; Codi LER 17 02 01; Massa de l'element 1 kg; Volum 0.000909 m3
- embalatge: re170203 Plàstic; rendiment 0.003 kg
