# Reparació de paviment en àrees públiques, amb morter a base de ciment

- Propietat de l'arxiu: CYPE Ingenieros S.A.
- Format: FIEBDC-3/2016
- Programa: Generador de preus de la construcció. CYPE Ingenieros, S.A.
- Data: 04/07/2024
- Divisa: EUR
- Costos indirectes: 3 %
- IVA: 21 %

## U Urbanització interior de la parcel·la

### UY Reparacions

#### UYP Àrees públiques

**UYP010** m² Reparació de paviment en àrees públiques, amb morter a base de ciment.
Reparació de paviment en àrees públiques, de superfície horitzontal, amb morter fluït, d'enduriment ràpid, MasterEmaco T 800 DUO "MBCC de Sika", de retracció compensada, amb una resistència a compressió a 28 dies major o igual a 80 N/mm² i un mòdul d'elasticitat major o igual a 30000 N/mm², classe R4, tipus CC, segons UNE-EN 1504-3, Euroclasse A1 de reacció al foc, segons UNE-EN 13501-1, CT - C60 - F7 segons UNE-EN 13813, compost de ciments especials, àrids seleccionats i additius, amb una mida màxima de partícula de 2 mm, aplicat manualment, en capa de 50 mm de gruix mitjà.
Inclou: Humectació de la superfície suport. Preparació de la mescla. Aplicació del producte. Curat.
Criteri d'amidament de projecte: Superfície mesurada segons documentació gràfica de Projecte.
Criteri de mesura d'obra: Es mesurarà la superfície realment executada segons especificacions de Projecte.

| Codi | Ut | Descripció | Rendiment | Preu | Import |
|---|---|---|---|---|---|
| mt09reh141b | kg | Morter fluït, d'enduriment ràpid, MasterEmaco T 800 DUO "MBCC de Sika", de retracció compensada, amb una resistència a compressió a 28 dies major o igual a 80 N/mm² i un mòdul d'elasticitat major o igual a 30000 N/mm², classe R4, tipus CC, segons UNE-EN 1504-3, Euroclasse A1 de reacció al foc, segons UNE-EN 13501-1, CT - C60 - F7 segons UNE-EN 13813, compost de ciments especials, àrids seleccionats i additius, amb una mida màxima de partícula de 2 mm, amb resistència als sulfats i als clorurs, impermeable a l'aigua i alta resistència a cicles de congelació i desglaç. (material) | 100 | 1.1 | 110.000 |
| mt08aaa010a | m³ | Aigua. (material) | 0.01 | 1.5 | 0.015 |
| mo041 | h | Oficial 1ª construcció d'obra civil. (mà d'obra) | 0.756 | 28.42 | 21.486 |
| mo087 | h | Ajudant construcció d'obra civil. (mà d'obra) | 0.756 | 25.28 | 19.112 |
| % | % | Costos directes complementaris | 2 % | 150.613 | 3.012 |
|  |  | Costos directes |  |  | 153.625 |

Residus:
- col·locació: mt09reh141b; factor de residu 0.0063

## Recursos

**mt09reh141b** kg Morter fluït, d'enduriment ràpid
Dades tècniques: Cost energètic 7.294 MJ; Emissió de CO2 0.494 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg
